# Ensayo destructivo: extracción de probeta testigo

- Propiedad del archivo: CYPE INGENIEROS, S.A.
- Formato: FIEBDC-3/2002
- Ámbito geográfico: Perú
- Divisa: PEN
- Costes indirectos: 3.00 %
- Gastos generales: 13.00 %
- Beneficio industrial: 6.00 %
- IVA: 18.00 %

## 0 Trabajos preliminares

### 0E Toma de muestras y ensayos para estudio de patologías

#### 0EH Ensayos de información del concreto endurecido

**0EH010** Ud Ensayo destructivo: extracción de probeta testigo.
Ensayo destructivo consistente en la rotura a compresión de probeta testigo de concreto endurecido de 20 mm de diámetro y 100 mm de longitud, extraída mediante sonda rotativa en muro de concreto. Incluso corte, curado y refrentado, sin incluir cala ni reposición de revestimientos ni recubrimientos.
Incluye: Extracción de probeta testigo. Realización del ensayo.
Criterio de medición de proyecto: Número de unidades previstas, según documentación gráfica de Proyecto.
Criterio de medición de obra: Se medirá el número de unidades realmente ejecutadas según especificaciones de Proyecto.

| Código | Ud | Descripción | Rendimiento | Precio | Importe |
|---|---|---|---|---|---|
| mt49hoc030a | Ud | Extracción de testigo de concreto endurecido de 20 mm de diámetro y 100 mm de longitud mediante sonda rotativa, tallado, refrentado y ensayo para determinar la resistencia a compresión, sin incluir cala ni reposición de revestimientos o recubrimientos. (material) | 1.000 | 414.60 | 414.60 |
| % | % | Herramientas | 2 % | 414.60 | 8.29 |
|  |  | Costes directos |  |  | 422.89 |
