# Carga y transporte mecánico de materiales arqueológicos hasta el punto de almacenamiento

- Propiedad del archivo: CYPE INGENIEROS, S.A.
- Formato: FIEBDC-3/2002
- Ámbito geográfico: Perú
- Divisa: PEN
- Costes indirectos: 3.00 %
- Gastos generales: 13.00 %
- Beneficio industrial: 6.00 %
- IVA: 18.00 %

## 0 Trabajos preliminares

### 0G Trabajos arqueológicos

#### 0GE Excavaciones arqueológicas y transportes

**0GE080** m³ Carga y transporte mecánico de materiales arqueológicos hasta el punto de almacenamiento.
Carga y transporte mecánico de materiales arqueológicos, embalados, paletizados y depositados en el punto de acopio dentro del propio yacimiento hasta el punto de almacenamiento, situado a una distancia máxima de 10 km. Incluso descarga y acopio de los mismos en la zona designada.
Incluye: Carga sobre camión de los materiales arqueológicos. Transporte y descarga. Acopio en la zona designada.
Criterio de medición de proyecto: Volumen medido según documentación gráfica de Proyecto.
Criterio de medición de obra: Se medirá el volumen realmente transportado según especificaciones de Proyecto.

| Código | Ud | Descripción | Rendimiento | Precio | Importe |
|---|---|---|---|---|---|
| mq04cag010b | h | Camión con grúa de hasta 10 t. (maquinaria) | 0.110 | 189.03 | 20.79 |
| mo112 | h | Peón especializado de construcción. (mano de obra) | 2.493 | 21.26 | 53.00 |
| % | % | Herramientas | 2 % | 73.79 | 1.48 |
|  |  | Costes directos |  |  | 75.27 |
