# Compactación dinámica del terreno

- Propiedad del archivo: CYPE INGENIEROS, S.A.
- Formato: FIEBDC-3/2002
- Ámbito geográfico: Perú
- Divisa: PEN
- Costes indirectos: 3.00 %
- Gastos generales: 13.00 %
- Beneficio industrial: 6.00 %
- IVA: 18.00 %

## A Acondicionamiento del terreno

### AM Mejoras del terreno

#### AMC Compactaciones

**AMC020** m² Compactación dinámica del terreno.
Compactación dinámica del terreno, con una energía por golpe entre 2000 y 2250 kN·m y una energía específica entre 2000 y 2250 kN·m/m², ejecutada en cuatro fases, según malla de impactos y tiempo de demora entre fases sucesivas, con nivelación de la plataforma tras cada una de las fases de compactación y control del proceso mediante equipo de control de penetración dinámica y asientos.
Incluye: Compactación y nivelación del terreno. Realización de ensayos de control.
Criterio de medición de proyecto: Superficie medida en proyección horizontal, según documentación gráfica de Proyecto.
Criterio de medición de obra: Se medirá, en proyección horizontal, la superficie realmente ejecutada según especificaciones de Proyecto.

| Código | Ud | Descripción | Rendimiento | Precio | Importe |
|---|---|---|---|---|---|
| mq02din020 | h | Equipo para compactación dinámica, con maza de impacto. (maquinaria) | 0.035 | 463.78 | 16.23 |
| mq02din030 | h | Equipo de control de la penetración dinámica y los asientos. (maquinaria) | 0.005 | 445.86 | 2.23 |
| mq01mot020b | h | Motoniveladora de 147 kW, equipada con escarificadora. (maquinaria) | 0.002 | 302.00 | 0.60 |
| mq02rov010i | h | Compactador monocilíndrico vibrante autopropulsado, de 129 kW, de 16,2 t, anchura de trabajo 213,4 cm. (maquinaria) | 0.003 | 211.38 | 0.63 |
| mo020 | h | Operario de construcción. (mano de obra) | 0.072 | 31.48 | 2.27 |
| mo113 | h | Peón de construcción. (mano de obra) | 0.020 | 21.05 | 0.42 |
| mo112 | h | Peón especializado de construcción. (mano de obra) | 0.064 | 21.39 | 1.37 |
| % | % | Herramientas | 2 % | 23.75 | 0.48 |
|  |  | Costes directos |  |  | 24.23 |
