# Piezas especiales para falso piso ventilado de concreto

- Propiedad del archivo: CYPE INGENIEROS, S.A.
- Formato: FIEBDC-3/2002
- Ámbito geográfico: Perú
- Divisa: PEN
- Costes indirectos: 3.00 %
- Gastos generales: 13.00 %
- Beneficio industrial: 6.00 %
- IVA: 18.00 %

## A Acondicionamiento del terreno

### AN Nivelación

#### ANV Falsos pisos ventiladas

**ANV011** Ud Piezas especiales para falso piso ventilado de concreto.
Pieza de cierre lateral de módulo de 45 cm de altura, de polipropileno y polietileno reciclados, de 42,5x41x38 cm, color azul, colocada sobre base de concreto pobre para impedir el paso del concreto hacia el interior de las piezas durante la fase de vaciado del concreto.
Incluye: Replanteo y colocación de las piezas.
Criterio de medición de proyecto: Número de unidades previstas, según documentación gráfica de Proyecto.
Criterio de medición de obra: Se medirá el número de unidades realmente ejecutadas según especificaciones de Proyecto.

| Código | Ud | Descripción | Rendimiento | Precio | Importe |
|---|---|---|---|---|---|
| mt07cid025f | Ud | Pieza de cierre lateral de módulo de 45 cm de altura, de polipropileno y polietileno reciclados, de 42,5x41x38 cm, color azul, para falsos pisos ventiladas. (material) | 1.000 | 12.89 | 12.89 |
| mo112 | h | Peón especializado de construcción. (mano de obra) | 0.146 | 21.26 | 3.10 |
| % | % | Herramientas | 2 % | 15.99 | 0.32 |
|  |  | Costes directos |  |  | 16.31 |
