# Sistema de encofrado para enano de cimentación

- Propiedad del archivo: CYPE INGENIEROS, S.A.
- Formato: FIEBDC-3/2002
- Ámbito geográfico: Perú
- Divisa: PEN
- Costes indirectos: 3.00 %
- Gastos generales: 13.00 %
- Beneficio industrial: 6.00 %
- IVA: 18.00 %

## C Cimentaciones

### CN Nivelación

#### CNE Enanos de cimentación

**CNE020** m² Sistema de encofrado para enano de cimentación.
Montaje de sistema de encofrado recuperable metálico, en enano de cimentación, formado por planchas metálicas, amortizables en 150 usos, y posterior desmontaje del sistema de encofrado. Incluso elementos de sustentación, fijación y acodalamientos necesarios para su estabilidad y líquido desencofrante, para evitar la adherencia del concreto al encofrado.
Incluye: Limpieza y preparación del plano de apoyo. Replanteo. Aplicación del líquido desencofrante. Montaje del sistema de encofrado. Colocación de elementos de sustentación, fijación y acodalamiento. Aplomado y nivelación del encofrado. Desmontaje del sistema de encofrado. Limpieza y almacenamiento del encofrado.
Criterio de medición de proyecto: Superficie de encofrado en contacto con el concreto, medida según documentación gráfica de Proyecto.
Criterio de medición de obra: Se medirá la superficie de encofrado en contacto con el concreto realmente ejecutada según especificaciones de Proyecto.

| Código | Ud | Descripción | Rendimiento | Precio | Importe |
|---|---|---|---|---|---|
| mt08eup010a | m² | Plancha metálica de 50x50 cm, para encofrado de columnas de concreto armado de sección rectangular o cuadrada, de hasta 2 m de altura, incluso accesorios de montaje. (material) | 0.007 | 134.83 | 0.94 |
| mt50spa052b | m | Tablón de madera de pino, de 20x7,2 cm. (material) | 0.020 | 19.73 | 0.39 |
| mt50spa081a | Ud | Puntal metálico telescópico, de hasta 3 m de altura. (material) | 0.013 | 60.09 | 0.78 |
| mt08eme051a | m | Fleje de acero galvanizado, para encofrado metálico. (material) | 0.100 | 0.90 | 0.09 |
| mt08var050 | kg | Alambre galvanizado para atar, de 1,30 mm de diámetro. (material) | 0.010 | 4.68 | 0.05 |
| mt08dba010d | l | Agente desmoldeante, a base de aceites especiales, emulsionable en agua, para encofrados metálicos, fenólicos o de madera. (material) | 0.030 | 5.63 | 0.17 |
| mo044 | h | Operario encofrador. (mano de obra) | 0.443 | 32.76 | 14.51 |
| mo091 | h | Oficial encofrador. (mano de obra) | 0.493 | 22.73 | 11.21 |
| % | % | Herramientas | 2 % | 28.14 | 0.56 |
|  |  | Costes directos |  |  | 28.70 |
