# Sobrecimiento de concreto ciclópeo sobre zapata corrida

- Propiedad del archivo: CYPE INGENIEROS, S.A.
- Formato: FIEBDC-3/2002
- Ámbito geográfico: Perú
- Divisa: PEN
- Costes indirectos: 3.00 %
- Gastos generales: 13.00 %
- Beneficio industrial: 6.00 %
- IVA: 18.00 %

## C Cimentaciones

### CS Superficiales

#### CSA Sobrecimientos

**CSA020** m³ Sobrecimiento de concreto ciclópeo sobre zapata corrida.
Sobrecimiento de concreto ciclópeo sobre zapata corrida, realizada con concreto f'c=140 kg/cm² (14 MPa), no expuesto a ciclos de congelamiento y deshielo, exposición a sulfatos insignificante, sin requerimiento de permeabilidad, no expuesto a cloruros, tamaño máximo del agregado 25 mm, consistencia blanda, preparado en obra y vaciado con medios manuales (60% de volumen) y piedra grande de tipo canto rodado de 15 a 30 cm de diámetro (40% de volumen), para el apoyo de muro de albañilería.
Criterio de valoración económica: El precio no incluye el encofrado.
Incluye: Replanteo. Preparación del concreto. Vaciado y compactación del concreto. Colocación de las piedras en el concreto fresco. Coronación y enrase. Curado del concreto.
Criterio de medición de proyecto: Volumen medido según documentación gráfica de Proyecto.
Criterio de medición de obra: Se medirá el volumen realmente ejecutado según especificaciones de Proyecto.

| Código | Ud | Descripción | Rendimiento | Precio | Importe |
|---|---|---|---|---|---|
| mt08aaa010a | m³ | Agua. (material) | 0.116 | 4.68 | 0.54 |
| mt01arg000b | m³ | Arena cribada. (material) | 0.340 | 42.60 | 14.48 |
| mt01arg001bo | m³ | Agregado grueso homogeneizado, de tamaño máximo 25 mm. (material) | 0.427 | 59.97 | 25.61 |
| mt08cem000b | kg | Cemento gris en sacos. (material) | 210.856 | 0.47 | 99.10 |
| mt01arg100b | m³ | Piedra grande de tipo canto rodado de 15 a 30 cm de diámetro. (material) | 0.400 | 67.70 | 27.08 |
| mq06hor010 | h | Mezcladora de concreto eléctrica con una capacidad de amasado de 160 l. (maquinaria) | 0.459 | 10.45 | 4.80 |
| au00auh040 |  | Vibrador de concreto, eléctrico. | 1.000 | 0.00 | 0.00 |
| mo045 | h | Operario especializado en vaciado de concreto. (mano de obra) | 0.167 | 32.76 | 5.47 |
| mo092 | h | Oficial especializado en vaciado de concreto. (mano de obra) | 0.167 | 22.73 | 3.80 |
| mo113 | h | Peón de construcción. (mano de obra) | 2.933 | 21.05 | 61.74 |
| mo112 | h | Peón especializado de construcción. (mano de obra) | 1.672 | 21.39 | 35.76 |
| % | % | Herramientas | 2 % | 278.38 | 5.57 |
|  |  | Costes directos |  |  | 283.95 |
