# Sistema de encofrado para platea de cimentación

- Propiedad del archivo: CYPE INGENIEROS, S.A.
- Formato: FIEBDC-3/2002
- Ámbito geográfico: Perú
- Divisa: PEN
- Costes indirectos: 3.00 %
- Gastos generales: 13.00 %
- Beneficio industrial: 6.00 %
- IVA: 18.00 %

## C Cimentaciones

### CS Superficiales

#### CSL Losas

**CSL020** m² Sistema de encofrado para platea de cimentación.
Montaje de sistema de encofrado recuperable de madera, para platea de cimentación, formado por tablones de madera, amortizables en 4 usos, y posterior desmontaje del sistema de encofrado. Incluso elementos de sustentación, fijación y acodalamientos necesarios para su estabilidad y líquido desencofrante, para evitar la adherencia del concreto al encofrado.
Incluye: Limpieza y preparación del plano de apoyo. Replanteo. Aplicación del líquido desencofrante. Montaje del sistema de encofrado. Colocación de elementos de sustentación, fijación y acodalamiento. Aplomado y nivelación del encofrado. Humectación del encofrado. Desmontaje del sistema de encofrado. Limpieza y almacenamiento del encofrado.
Criterio de medición de proyecto: Superficie de encofrado en contacto con el concreto, medida según documentación gráfica de Proyecto.
Criterio de medición de obra: Se medirá la superficie de encofrado en contacto con el concreto realmente ejecutada según especificaciones de Proyecto.

| Código | Ud | Descripción | Rendimiento | Precio | Importe |
|---|---|---|---|---|---|
| mt08ema050b | m³ | Madera para encofrar, de 26 mm de espesor. (material) | 0.010 | 1201.64 | 12.02 |
| mt08var050 | kg | Alambre galvanizado para atar, de 1,30 mm de diámetro. (material) | 0.008 | 4.68 | 0.04 |
| mt08var060 | kg | Puntas de acero de 20x100 mm. (material) | 0.040 | 27.31 | 1.09 |
| mt08dba010d | l | Agente desmoldeante, a base de aceites especiales, emulsionable en agua, para encofrados metálicos, fenólicos o de madera. (material) | 0.030 | 5.63 | 0.17 |
| op00sie020 |  | Sierra de disco fijo, para mesa de trabajo. | 1.000 | 0.00 | 0.00 |
| mo044 | h | Operario encofrador. (mano de obra) | 0.660 | 32.76 | 21.62 |
| mo091 | h | Oficial encofrador. (mano de obra) | 0.733 | 22.73 | 16.66 |
| % | % | Herramientas | 2 % | 51.60 | 1.03 |
|  |  | Costes directos |  |  | 52.63 |
