# Demolición de losa metálica

- Propiedad del archivo: CYPE INGENIEROS, S.A.
- Formato: FIEBDC-3/2002
- Ámbito geográfico: Perú
- Divisa: PEN
- Costes indirectos: 3.00 %
- Gastos generales: 13.00 %
- Beneficio industrial: 6.00 %
- IVA: 18.00 %

## D Demoliciones

### DE Estructuras

#### DEA Acero

**DEA020** m² Demolición de losa metálica.
Demolición de losa de viguetas metálicas y entrevigado de bovedillas cerámicas con capa de compresión de concreto, realizada con martillo neumático y equipo de oxicorte, previo levantado del piso y contrapiso, y carga manual sobre camión o contenedor.
Criterio de valoración económica: El precio no incluye el levantado del pavimento.
Incluye: Replanteo de la superficie de losa a demoler. Demolición del elemento. Fragmentación de los escombros en piezas manejables. Retirada y acopio de escombros. Limpieza de los restos de obra. Carga manual de escombros sobre camión o contenedor.
Criterio de medición de proyecto: Superficie medida según documentación gráfica de Proyecto.
Criterio de medición de obra: Se medirá la superficie realmente demolida según especificaciones de Proyecto.

| Código | Ud | Descripción | Rendimiento | Precio | Importe |
|---|---|---|---|---|---|
| mq05mai030 | h | Martillo neumático. (maquinaria) | 0.464 | 13.85 | 6.43 |
| mq05pdm110 | h | Compresor portátil diesel media presión 10 m³/min. (maquinaria) | 0.232 | 23.48 | 5.45 |
| mq08sol010 | h | Equipo de oxicorte, con acetileno como combustible y oxígeno como comburente. (maquinaria) | 0.406 | 25.01 | 10.15 |
| mo019 | h | Operario soldador. (mano de obra) | 0.535 | 31.89 | 17.06 |
| mo112 | h | Peón especializado de construcción. (mano de obra) | 0.382 | 21.39 | 8.17 |
| mo113 | h | Peón de construcción. (mano de obra) | 1.377 | 21.05 | 28.99 |
| % | % | Herramientas | 2 % | 76.25 | 1.53 |
|  |  | Costes directos |  |  | 77.78 |
