# Retirada de relleno en trasdós de cáscara

- Propiedad del archivo: CYPE INGENIEROS, S.A.
- Formato: FIEBDC-3/2002
- Ámbito geográfico: Perú
- Divisa: PEN
- Costes indirectos: 3.00 %
- Gastos generales: 13.00 %
- Beneficio industrial: 6.00 %
- IVA: 18.00 %

## D Demoliciones

### DE Estructuras

#### DEF Albañilería

**DEF051** m³ Retirada de relleno en trasdós de cáscara.
Retirada de relleno en trasdós de cáscara, con medios manuales, y carga manual sobre camión o contenedor.
Incluye: Retirada del relleno de la cáscara. Fragmentación de los escombros en piezas manejables. Retirada y acopio de escombros. Limpieza de los restos de obra. Carga manual de escombros sobre camión o contenedor.
Criterio de medición de proyecto: Volumen medido según documentación gráfica de Proyecto.
Criterio de medición de obra: Se medirá el volumen realmente demolido según especificaciones de Proyecto.

| Código | Ud | Descripción | Rendimiento | Precio | Importe |
|---|---|---|---|---|---|
| mo113 | h | Peón de construcción. (mano de obra) | 2.754 | 20.92 | 57.61 |
| % | % | Herramientas | 2 % | 57.61 | 1.15 |
|  |  | Costes directos |  |  | 58.76 |
