# Demolición de viga de borde, vigueta "in situ" o viga de concreto armado

- Propiedad del archivo: CYPE INGENIEROS, S.A.
- Formato: FIEBDC-3/2002
- Ámbito geográfico: Perú
- Divisa: PEN
- Costes indirectos: 3.00 %
- Gastos generales: 13.00 %
- Beneficio industrial: 6.00 %
- IVA: 18.00 %

## D Demoliciones

### DE Estructuras

#### DEH Concreto

**DEH050** m³ Demolición de viga de borde, vigueta "in situ" o viga de concreto armado.
Demolición de viga de borde de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.376 | 13.77 | 87.80 |
| mq05pdm110 | h | Compresor portátil diesel media presión 10 m³/min. (maquinaria) | 3.188 | 23.36 | 74.47 |
| mq08sol010 | h | Equipo de oxicorte, con acetileno como combustible y oxígeno como comburente. (maquinaria) | 1.449 | 24.88 | 36.05 |
| mo019 | h | Operario soldador. (mano de obra) | 1.912 | 31.70 | 60.61 |
| mo112 | h | Peón especializado de construcción. (mano de obra) | 8.414 | 21.26 | 178.88 |
| mo113 | h | Peón de construcción. (mano de obra) | 6.884 | 20.92 | 144.01 |
| % | % | Herramientas | 2 % | 581.82 | 11.64 |
|  |  | Costes directos |  |  | 593.46 |
