# Demolición de columna de concreto armado

- Propiedad del archivo: CYPE INGENIEROS, S.A.
- Formato: FIEBDC-3/2002
- Ámbito geográfico: Perú
- Divisa: PEN
- Costes indirectos: 3.00 %
- Gastos generales: 13.00 %
- Beneficio industrial: 6.00 %
- IVA: 18.00 %

## D Demoliciones

### DE Estructuras

#### DEH Concreto

**DEH030** m³ Demolición de columna de concreto armado.
Demolición de columna de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.955 | 13.85 | 96.33 |
| mq05pdm110 | h | Compresor portátil diesel media presión 10 m³/min. (maquinaria) | 3.478 | 23.48 | 81.66 |
| mq08sol010 | h | Equipo de oxicorte, con acetileno como combustible y oxígeno como comburente. (maquinaria) | 1.739 | 25.01 | 43.49 |
| mo019 | h | Operario soldador. (mano de obra) | 2.295 | 31.89 | 73.19 |
| mo112 | h | Peón especializado de construcción. (mano de obra) | 9.179 | 21.39 | 196.34 |
| mo113 | h | Peón de construcción. (mano de obra) | 7.649 | 21.05 | 161.01 |
| % | % | Herramientas | 2 % | 652.02 | 13.04 |
|  |  | Costes directos |  |  | 665.06 |
