# Desmontaje de canalización superficial

- Propiedad del archivo: CYPE INGENIEROS, S.A.
- Formato: FIEBDC-3/2002
- Ámbito geográfico: Perú
- Divisa: PEN
- Costes indirectos: 3.00 %
- Gastos generales: 13.00 %
- Beneficio industrial: 6.00 %
- IVA: 18.00 %

## D Demoliciones

### DI Instalaciones

#### DIE Eléctricas

**DIE103** m Desmontaje de canalización superficial.
Desmontaje de tubo protector rígido fijado superficialmente en paramento interior, con medios manuales, y carga manual sobre camión o contenedor.
Criterio de valoración económica: El precio incluye el desmontaje de los mecanismos y de los accesorios y la retirada del cableado alojado en su interior.
Incluye: Desmontaje del elemento. Retirada y acopio del material desmontado. Limpieza de los restos de obra. Carga manual del material desmontado y restos de obra sobre camión o contenedor.
Criterio de medición de proyecto: Longitud medida según documentación gráfica de Proyecto.
Criterio de medición de obra: Se medirá la longitud realmente desmontada según especificaciones de Proyecto.

| Código | Ud | Descripción | Rendimiento | Precio | Importe |
|---|---|---|---|---|---|
| mo003 | h | Operario electricista. (mano de obra) | 0.030 | 32.35 | 0.97 |
| mo102 | h | Oficial electricista. (mano de obra) | 0.030 | 21.82 | 0.65 |
| % | % | Herramientas | 2 % | 1.62 | 0.03 |
|  |  | Costes directos |  |  | 1.65 |
