# Desmontaje de baterías para sistema de alimentación ininterrumpida (SAI)

- Propiedad del archivo: CYPE INGENIEROS, S.A.
- Formato: FIEBDC-3/2002
- Ámbito geográfico: Perú
- Divisa: PEN
- Costes indirectos: 3.00 %
- Gastos generales: 13.00 %
- Beneficio industrial: 6.00 %
- IVA: 18.00 %

## D Demoliciones

### DI Instalaciones

#### DIE Eléctricas

**DIE120** Ud Desmontaje de baterías para sistema de alimentación ininterrumpida (SAI).
Desmontaje de baterías para sistema de alimentación ininterrumpida (SAI), de 100 kVA de potencia máxima, con medios manuales, y carga manual sobre camión o contenedor.
Incluye: Desmontaje del elemento. Retirada y acopio del material desmontado. Limpieza de los restos de obra. Carga manual del material desmontado y restos de obra sobre camión o contenedor.
Criterio de medición de proyecto: Número de unidades previstas, según documentación gráfica de Proyecto.
Criterio de medición de obra: Se medirá el número de unidades realmente desmontadas según especificaciones de Proyecto.

| Código | Ud | Descripción | Rendimiento | Precio | Importe |
|---|---|---|---|---|---|
| mo003 | h | Operario electricista. (mano de obra) | 1.809 | 32.35 | 58.52 |
| mo102 | h | Oficial electricista. (mano de obra) | 1.809 | 21.82 | 39.47 |
| % | % | Herramientas | 2 % | 97.99 | 1.96 |
|  |  | Costes directos |  |  | 99.95 |
