# Levantado de forrado interior de closet empotrado, de madera

- Propiedad del archivo: CYPE INGENIEROS, S.A.
- Formato: FIEBDC-3/2002
- Ámbito geográfico: Perú
- Divisa: PEN
- Costes indirectos: 3.00 %
- Gastos generales: 13.00 %
- Beneficio industrial: 6.00 %
- IVA: 18.00 %

## D Demoliciones

### DL Carpintería, closets, vidrios y protecciones solares

#### DLA Closets

**DLA040** m² Levantado de forrado interior de closet empotrado, de madera.
Levantado de forrado interior de closet empotrado, de madera, sin deteriorar el paramento al que está sujeto, y carga manual sobre camión o contenedor.
Incluye: Levantado del elemento. Retirada y acopio del material levantado. Limpieza de los restos de obra. Carga manual del material levantado y restos de obra sobre camión o contenedor.
Criterio de medición de proyecto: Superficie medida según documentación gráfica de Proyecto.
Criterio de medición de obra: Se medirá la superficie realmente desmontada según especificaciones de Proyecto.

| Código | Ud | Descripción | Rendimiento | Precio | Importe |
|---|---|---|---|---|---|
| mo113 | h | Peón de construcción. (mano de obra) | 0.800 | 21.97 | 17.58 |
| mo112 | h | Peón especializado de construcción. (mano de obra) | 0.800 | 22.33 | 17.86 |
| % | % | Herramientas | 2 % | 35.44 | 0.71 |
|  |  | Costes directos |  |  | 36.15 |
