# Desmontaje de cobertura de zinc en techo inclinado

- Propiedad del archivo: CYPE INGENIEROS, S.A.
- Formato: FIEBDC-3/2002
- Ámbito geográfico: Perú
- Divisa: PEN
- Costes indirectos: 3.00 %
- Gastos generales: 13.00 %
- Beneficio industrial: 6.00 %
- IVA: 18.00 %

## D Demoliciones

### DQ Techos

#### DQC Capa de cobertura

**DQC070** m² Desmontaje de cobertura de zinc en techo inclinado.
Desmontaje de cobertura de bandeja de zinc, colocada mecánicamente sobre tablero de madera a menos de 20 m de altura, en techo inclinado a dos aguas con una pendiente media del 47%; con medios manuales, y carga manual sobre camión o contenedor.
Criterio de valoración económica: El precio incluye el desmontaje de los elementos de fijación, de los remates, de los canales y de las bajantes.
Incluye: Desmontaje del elemento. Retirada y acopio del material desmontado. Limpieza de los restos de obra. Carga manual de escombros sobre camión o contenedor.
Criterio de medición de proyecto: Superficie medida según documentación gráfica de Proyecto.
Criterio de medición de obra: Se medirá la superficie realmente desmontada según especificaciones de Proyecto.

| Código | Ud | Descripción | Rendimiento | Precio | Importe |
|---|---|---|---|---|---|
| mo113 | h | Peón de construcción. (mano de obra) | 0.402 | 21.05 | 8.46 |
| % | % | Herramientas | 2 % | 8.46 | 0.17 |
|  |  | Costes directos |  |  | 8.63 |
