# Cáscara de albañilería de ladrillo cerámico

- Propiedad del archivo: CYPE INGENIEROS, S.A.
- Formato: FIEBDC-3/2002
- Ámbito geográfico: Perú
- Divisa: PEN
- Costes indirectos: 3.00 %
- Gastos generales: 13.00 %
- Beneficio industrial: 6.00 %
- IVA: 18.00 %

## E Estructuras

### EF Albañilería

#### EFE Cáscaras

**EFE020** m² Cáscara de albañilería de ladrillo cerámico.
Cáscara estructural de cañón, de directriz recta, realizada con albañilería de 1/2 pie de ladrillo cerámico cara vista perforado hidrofugado, color Salmón, acabado liso, 24x11,5x5 cm, junta rehundida, recibido con mortero de cemento confeccionado en obra, con 250 kg/m³ de cemento, color gris, dosificación 1:6, suministrado en sacos; montaje y desmontaje de cimbras y apeos.
Incluye: Montaje de cimbras y apeos. Replanteo y marcado del aparejo en la cimbra. Marcado en los muros del perímetro de la cáscara. Preparación del mortero. Ejecución de la cáscara de albañilería. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico cara vista perforado hidrofugado, color Salmón, acabado liso, 24x11,5x5 cm, densidad 1700 kg/m³. (material) | 68.667 | 0.85 | 58.37 |
| mt08aaa010a | m³ | Agua. (material) | 0.005 | 4.66 | 0.02 |
| mt01arg005a | t | Arena de cantera, para mortero preparado en obra. (material) | 0.040 | 62.38 | 2.50 |
| mt08cem000b | kg | Cemento gris en sacos. (material) | 6.144 | 0.46 | 2.83 |
| mt08cim040c | m² | Cimbra de madera de pino, dimensionada para soportar una carga máxima de trabajo de 400 kg/m², para formación de cáscara estructural de cañón. (material) | 1.000 | 260.51 | 260.51 |
| mq06hor010 | h | Mezcladora de concreto eléctrica con una capacidad de amasado de 160 l. (maquinaria) | 0.020 | 10.40 | 0.21 |
| mo021 | h | Operario albañil. (mano de obra) | 1.642 | 31.29 | 51.38 |
| mo078 | h | Oficial albañil. (mano de obra) | 1.610 | 21.72 | 34.97 |
| mo114 | h | Peón albañil. (mano de obra) | 1.377 | 20.92 | 28.81 |
| mo017 | h | Operario carpintero. (mano de obra) | 0.402 | 31.74 | 12.76 |
| mo058 | h | Oficial carpintero. (mano de obra) | 0.402 | 21.86 | 8.79 |
| % | % | Herramientas | 2 % | 461.15 | 9.22 |
|  |  | Costes directos |  |  | 470.37 |
