# Refuerzo de viga peraltada de concreto armado, mediante recrecido con concreto proyectado (shotcrete)

- Propiedad del archivo: CYPE INGENIEROS, S.A.
- Formato: FIEBDC-3/2002
- Ámbito geográfico: Perú
- Divisa: PEN
- Costes indirectos: 3.00 %
- Gastos generales: 13.00 %
- Beneficio industrial: 6.00 %
- IVA: 18.00 %

## E Estructuras

### EH Concreto armado

#### EHH Refuerzos con concreto

**EHH040** m Refuerzo de viga peraltada de concreto armado, mediante recrecido con concreto proyectado (shotcrete).
Refuerzo de viga de concreto armado de 20 cm de ancho, mediante recrecido de 10 cm en la cara inferior, con concreto f'c=210 kg/cm² (21 MPa), no expuesto a ciclos de congelamiento y deshielo, exposición a sulfatos insignificante, sin requerimiento de permeabilidad, no expuesto a cloruros, tamaño máximo del agregado 19 mm, consistencia fluida, proyectado por vía húmeda, armado con una cuantía de acero de 40 kg/m³ de acero Grado 60 (fy=4200 kg/cm²).
Criterio de valoración económica: El precio incluye el corte, doblado y montaje de la armadura en el lugar definitivo de su colocación en obra.
Incluye: Picado de la totalidad del recubrimiento de la viga. Conexión directa entre armaduras original y de refuerzo. Limpieza de la superficie de concreto. Proyección del concreto. Limpieza de los restos.
Criterio de medición de proyecto: Longitud medida a ejes, según documentación gráfica de Proyecto.
Criterio de medición de obra: Se medirá, a ejes, la longitud realmente ejecutada según especificaciones de Proyecto.

| Código | Ud | Descripción | Rendimiento | Precio | Importe |
|---|---|---|---|---|---|
| mt10hes200a | m³ | Concreto para proyectar, f'c=210 kg/cm² (21 MPa), no expuesto a ciclos de congelamiento y deshielo, exposición a sulfatos insignificante, sin requerimiento de permeabilidad, no expuesto a cloruros, tamaño máximo del agregado 19 mm, consistencia fluida, con una dosificación de cemento de 400 kg/m³, premezclado en planta. (material) | 0.021 | 402.84 | 8.46 |
| mt07aco060g | kg | Acero en varillas corrugadas, Grado 60 (fy=4200 kg/cm²), de varios diámetros, según NTP 339.186 y ASTM A 706. (material) | 0.816 | 3.23 | 2.64 |
| mt08var050 | kg | Alambre galvanizado para atar, de 1,30 mm de diámetro. (material) | 0.009 | 4.68 | 0.04 |
| mq06gun010 | h | Shotcretera de concreto por vía húmeda 33 kW. (maquinaria) | 0.290 | 106.03 | 30.75 |
| op00ciz020 |  | Cizalla para acero en varillas corrugadas. | 1.000 | 0.00 | 0.00 |
| mo043 | h | Operario fierrero. (mano de obra) | 0.014 | 32.76 | 0.46 |
| mo090 | h | Oficial fierrero. (mano de obra) | 0.015 | 22.73 | 0.34 |
| mo045 | h | Operario especializado en vaciado de concreto. (mano de obra) | 0.506 | 32.76 | 16.58 |
| mo092 | h | Oficial especializado en vaciado de concreto. (mano de obra) | 0.245 | 22.73 | 5.57 |
| % | % | Herramientas | 2 % | 64.84 | 1.30 |
|  |  | Costes directos |  |  | 66.14 |
