# Puente de unión entre mortero de reparación y concreto existente, y protector de armaduras de acero, a base de resina epoxi

- Propiedad del archivo: CYPE INGENIEROS, S.A.
- Formato: FIEBDC-3/2002
- Ámbito geográfico: Perú
- Divisa: PEN
- Costes indirectos: 3.00 %
- Gastos generales: 13.00 %
- Beneficio industrial: 6.00 %
- IVA: 18.00 %

## E Estructuras

### EH Concreto armado

#### EHO Protecciones

**EHO020** m² Puente de unión entre mortero de reparación y concreto existente, y protector de armaduras de acero, a base de resina epoxi.
Aplicación manual de imprimación activa de dos componentes a base de resina epoxi, de color rojo, garantizando la adherencia entre ambos, (rendimiento: 1 kg/m²).
Criterio de valoración económica: El precio no incluye el mortero de reparación.
Incluye: Limpieza de la superficie soporte. Preparación de la mezcla. Aplicación del producto.
Criterio de medición de proyecto: Superficie medida según documentación gráfica de Proyecto.
Criterio de medición de obra: Se medirá la superficie realmente ejecutada según especificaciones de Proyecto.

| Código | Ud | Descripción | Rendimiento | Precio | Importe |
|---|---|---|---|---|---|
| mt09reh040b | kg | Imprimación activa de dos componentes a base de resina epoxi, de color rojo, impermeable al agua, al oxígeno, a los cloruros y a los aceites, para la protección y pasivación de armaduras de acero, y como puente de unión entre concreto o mortero fresco y concreto o mortero endurecido (material) | 1.000 | 29.78 | 29.78 |
| mo112 | h | Peón especializado de construcción. (mano de obra) | 0.152 | 21.26 | 3.23 |
| % | % | Herramientas | 2 % | 33.01 | 0.66 |
|  |  | Costes directos |  |  | 33.67 |
