# Losa nervada con vigas chatas, viguetas "in situ" y columnas

- Propiedad del archivo: CYPE INGENIEROS, S.A.
- Formato: FIEBDC-3/2002
- Ámbito geográfico: Perú
- Divisa: PEN
- Costes indirectos: 3.00 %
- Gastos generales: 13.00 %
- Beneficio industrial: 6.00 %
- IVA: 18.00 %

## E Estructuras

### EH Concreto armado

#### EHU Losas nervadas

**EHU021** m² Losa nervada con vigas chatas, viguetas "in situ" y columnas.
Estructura de concreto armado, realizada con concreto f'c=210 kg/cm² (21 MPa), no expuesto a ciclos de congelamiento y deshielo, exposición a sulfatos insignificante, sin requerimiento de permeabilidad, no expuesto a cloruros, tamaño máximo del agregado 12,5 mm, consistencia blanda, preparado en obra, y vaciado con medios manuales, con un volumen total de concreto en losa, vigas y columnas de 0,186 m³/m², y acero Grado 60 (fy=4200 kg/cm²) en zona de viguetas y vigas de borde, vigas y columnas con una cuantía total de 20 kg/m², compuesta de los siguientes elementos: LOSA NERVADA: horizontal, de canto 30 = 25+5 cm; vigueta "in situ" de 12 cm de ancho; bovedilla de concreto para viguetas "in situ", 60x20x25 cm; capa de compresión de 5 cm de espesor, con armadura de reparto formada por malla electrosoldada Q-139 cocada 100x100 mm de acero trefilado corrugado ASTM A 82-94; vigas chatas, vigas de borde perimetrales de planta, encofrado para vigas, montaje y desmontaje de sistema de encofrado continuo, con acabado para revestir, formado por: superficie encofrante de tableros de madera tratada, reforzados con varillas y perfiles, amortizables en 25 usos, estructura soporte horizontal de sopandas metálicas y accesorios de montaje, amortizables en 150 usos y estructura soporte vertical de puntales metálicos, amortizables en 150 usos; COLUMNAS: con altura libre de hasta 3 m, con montaje y desmontaje de sistema de encofrado de planchas metálicas reutilizables. Incluso agente filmógeno, para el curado de concretos y morteros.
Criterio de valoración económica: El precio incluye el corte, doblado y conformado de la armadura en taller de obra y el montaje en el lugar definitivo de su colocación en obra.
Incluye: COLUMNAS: Replanteo. Colocación de las armaduras con separadores homologados. Montaje del sistema de encofrado. Preparación del concreto. Vaciado y compactación del concreto. Desmontaje del sistema de encofrado. Curado del concreto. LOSA Y VIGAS: Replanteo del sistema de encofrado. Montaje del sistema de encofrado. Replanteo de la geometría de la planta sobre el encofrado. Colocación de bovedillas. Colocación de las armaduras con separadores homologados. Preparación del concreto. Vaciado y compactación del concreto. Regleado y nivelación de la capa de compresión. Curado del concreto. Desmontaje del sistema de encofrado.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07aco020b | Ud | Separador homologado para columnas. (material) | 0.500 | 0.20 | 0.10 |
| mt08eup010b | m² | Plancha metálica de 50x50 cm, para encofrado de columnas de concreto armado de sección rectangular o cuadrada, de hasta 3 m de altura, incluso accesorios de montaje. (material) | 0.007 | 149.82 | 1.05 |
| mt08eft030a | m² | Tablero de madera tratada, de 22 mm de espesor, reforzado con varillas y perfiles. (material) | 0.044 | 142.01 | 6.25 |
| mt08eva030 | m² | Estructura soporte para encofrado recuperable, compuesta de: sopandas metálicas y accesorios de montaje. (material) | 0.007 | 318.35 | 2.23 |
| mt50spa081a | Ud | Puntal metálico telescópico, de hasta 3 m de altura. (material) | 0.027 | 60.09 | 1.62 |
| mt08cim030b | m³ | Madera de pino. (material) | 0.003 | 1109.56 | 3.33 |
| mt08var060 | kg | Puntas de acero de 20x100 mm. (material) | 0.040 | 27.31 | 1.09 |
| mt08dba010d | l | Agente desmoldeante, a base de aceites especiales, emulsionable en agua, para encofrados metálicos, fenólicos o de madera. (material) | 0.030 | 5.63 | 0.17 |
| mt07bho020b | Ud | Bovedilla de concreto para viguetas "in situ", 60x20x25 cm. Incluso piezas especiales. (material) | 5.104 | 3.32 | 16.95 |
| mt07aco020c | Ud | Separador homologado para vigas. (material) | 0.800 | 0.28 | 0.22 |
| mt07aco020f | Ud | Separador homologado para viguetas "in situ" en losas nervadas. (material) | 1.000 | 0.20 | 0.20 |
| mt07aco060g | kg | Acero en varillas corrugadas, Grado 60 (fy=4200 kg/cm²), de varios diámetros, según NTP 339.186 y ASTM A 706. (material) | 21.000 | 3.23 | 67.83 |
| mt08var050 | kg | Alambre galvanizado para atar, de 1,30 mm de diámetro. (material) | 0.290 | 4.68 | 1.36 |
| mt07ame090bba | m² | Malla electrosoldada Q-139 cocada 100x100 mm, con alambres longitudinales de 4,2 mm de diámetro y alambres transversales de 4,2 mm de diámetro, de acero trefilado corrugado ASTM A 82-94, según ASTM A 185. (material) | 1.100 | 10.13 | 11.14 |
| mt08aaa010a | m³ | Agua. (material) | 0.037 | 4.68 | 0.17 |
| mt01arg000b | m³ | Arena cribada. (material) | 0.093 | 42.60 | 3.96 |
| mt01arg001be | m³ | Agregado grueso homogeneizado, de tamaño máximo 12,5 mm. (material) | 0.116 | 57.95 | 6.72 |
| mt08cem000b | kg | Cemento gris en sacos. (material) | 82.700 | 0.47 | 38.87 |
| mt08cur020a | l | Agente filmógeno, para el curado de concretos y morteros. (material) | 0.150 | 4.87 | 0.73 |
| mq06hor010 | h | Mezcladora de concreto eléctrica con una capacidad de amasado de 160 l. (maquinaria) | 0.136 | 10.45 | 1.42 |
| op00ciz020 |  | Cizalla para acero en varillas corrugadas. | 1.000 | 0.00 | 0.00 |
| op00ata010 |  | Atadora de armadura. | 1.000 | 0.00 | 0.00 |
| op00sie020 |  | Sierra de disco fijo, para mesa de trabajo. | 1.000 | 0.00 | 0.00 |
| au00auh040 |  | Vibrador de concreto, eléctrico. | 1.000 | 0.00 | 0.00 |
| au00auh030 |  | Castillete de vaciado. | 1.000 | 0.00 | 0.00 |
| mo044 | h | Operario encofrador. (mano de obra) | 1.043 | 32.76 | 34.17 |
| mo091 | h | Oficial encofrador. (mano de obra) | 1.055 | 22.73 | 23.98 |
| mo043 | h | Operario fierrero. (mano de obra) | 0.365 | 32.76 | 11.96 |
| mo090 | h | Oficial fierrero. (mano de obra) | 0.372 | 22.73 | 8.46 |
| mo113 | h | Peón de construcción. (mano de obra) | 0.297 | 21.05 | 6.25 |
| mo112 | h | Peón especializado de construcción. (mano de obra) | 0.311 | 21.39 | 6.65 |
| mo045 | h | Operario especializado en vaciado de concreto. (mano de obra) | 0.087 | 32.76 | 2.85 |
| mo092 | h | Oficial especializado en vaciado de concreto. (mano de obra) | 0.343 | 22.73 | 7.80 |
| % | % | Herramientas | 2 % | 267.53 | 5.35 |
|  |  | Costes directos |  |  | 272.88 |
