# Vigueta prefabricada de concreto pretensado, imitación madera

- Propiedad del archivo: CYPE INGENIEROS, S.A.
- Formato: FIEBDC-3/2002
- Ámbito geográfico: Perú
- Divisa: PEN
- Costes indirectos: 3.00 %
- Gastos generales: 13.00 %
- Beneficio industrial: 6.00 %
- IVA: 18.00 %

## E Estructuras

### EP Concreto prefabricado

#### EPI Viguetas

**EPI010** Ud Vigueta prefabricada de concreto pretensado, imitación madera.
Vigueta prefabricada de concreto pretensado, de 16x9x350 cm, con terminación recta en ambos extremos, con barras de acero para pretensar, de 5 mm de diámetro, con un momento flector máximo de 12 kN·m, acabado imitación madera, con una mano de lasur.
Incluye: Replanteo de las viguetas. Colocación y fijación provisional de la vigueta. Ajuste a su posición correcta y nivelación. Montaje y desmontaje de apeos complementarios.
Criterio de medición de proyecto: Número de unidades previstas, según documentación gráfica de Proyecto.
Criterio de medición de obra: Se medirá el número de unidades realmente ejecutadas según especificaciones de Proyecto.

| Código | Ud | Descripción | Rendimiento | Precio | Importe |
|---|---|---|---|---|---|
| mt07pha075af | Ud | Vigueta prefabricada de concreto pretensado, de 16x9x350 cm, con terminación recta en ambos extremos, con barras de acero para pretensar, de 5 mm de diámetro, con un momento flector máximo de 12 kN·m, acabado imitación madera, con una mano de lasur. (material) | 1.000 | 528.06 | 528.06 |
| mo020 | h | Operario de construcción. (mano de obra) | 0.304 | 31.48 | 9.57 |
| mo113 | h | Peón de construcción. (mano de obra) | 0.608 | 21.05 | 12.80 |
| % | % | Herramientas | 2 % | 550.43 | 11.01 |
|  |  | Costes directos |  |  | 561.44 |
