# Dintel prefabricado, de concreto pretensado, imitación madera

- Propiedad del archivo: CYPE INGENIEROS, S.A.
- Formato: FIEBDC-3/2002
- Ámbito geográfico: Perú
- Divisa: PEN
- Costes indirectos: 3.00 %
- Gastos generales: 13.00 %
- Beneficio industrial: 6.00 %
- IVA: 18.00 %

## F Fachadas y tabiques

### FC Dinteles, cargaderos y cajones de persiana

#### FCH Prefabricados de concreto

**FCH080** Ud Dintel prefabricado, de concreto pretensado, imitación madera.
Dintel prefabricado de concreto pretensado, de 25x18x350 cm, con barras de acero para pretensar, de 5 mm de diámetro, con un momento flector máximo de 70 kN·m, acabado imitación madera, con una mano de lasur, apoyado sobre una capa de mortero de cemento, confeccionado en obra, dosificación 1:5 Incluye: Limpieza y preparación del plano de apoyo. Replanteo y marcado de ejes de apoyo en el hueco de paso. Colocación del dintel.
Criterio de medición de proyecto: Número de unidades previstas, según documentación gráfica de Proyecto.
Criterio de medición de obra: Se medirá el número de unidades realmente ejecutadas según especificaciones de Proyecto.

| Código | Ud | Descripción | Rendimiento | Precio | Importe |
|---|---|---|---|---|---|
| mt20dhp040Fc | Ud | Dintel prefabricado de concreto pretensado, de 25x18x350 cm, con barras de acero para pretensar, de 5 mm de diámetro, con un momento flector máximo de 70 kN·m, acabado imitación madera, con una mano de lasur. (material) | 1.000 | 1575.56 | 1575.56 |
| mt08aaa010a | m³ | Agua. (material) | 0.006 | 4.66 | 0.03 |
| mt01arg005a | t | Arena de cantera, para mortero preparado en obra. (material) | 0.002 | 62.38 | 0.12 |
| mt08cem000b | kg | Cemento gris en sacos. (material) | 0.300 | 0.46 | 0.14 |
| mq06hor010 | h | Mezcladora de concreto eléctrica con una capacidad de amasado de 160 l. (maquinaria) | 0.006 | 10.40 | 0.06 |
| mo020 | h | Operario de construcción. (mano de obra) | 0.287 | 31.29 | 8.98 |
| mo113 | h | Peón de construcción. (mano de obra) | 0.574 | 20.92 | 12.01 |
| % | % | Herramientas | 2 % | 1596.90 | 31.94 |
|  |  | Costes directos |  |  | 1628.84 |
