# Baranda de hueco, de acero

- Propiedad del archivo: CYPE INGENIEROS, S.A.
- Formato: FIEBDC-3/2002
- Ámbito geográfico: Perú
- Divisa: PEN
- Costes indirectos: 3.00 %
- Gastos generales: 13.00 %
- Beneficio industrial: 6.00 %
- IVA: 18.00 %

## F Fachadas y tabiques

### FD Defensas

#### FDD Barandillas y pasamanos

**FDD250** m Baranda de hueco, de acero.
Baranda metálica de tubo hueco de acero laminado en frío de 90 cm de altura, con bastidor sencillo, formado por travesaño superior de 100x40x2 mm, que hace de pasamanos, y travesaño inferior de 80x40x2 mm; parantes verticales de 80x40x2 mm dispuestos cada 120 cm y barrotes verticales de 20x20x1 mm, colocados cada 12 cm y soldados entre sí, para hueco poligonal de losa. Incluso pletinas para fijación mediante atornillado en elemento de concreto con tarugos de expansión y tornillos de acero. Elaborada en taller y montada en obra. Totalmente terminada y lista para pintar.
Incluye: Replanteo de los puntos de fijación. Aplomado y nivelación. Resolución de las uniones entre tramos. Resolución de las uniones al paramento.
Criterio de medición de proyecto: Longitud medida a ejes en verdadera magnitud, según documentación gráfica de Proyecto.
Criterio de medición de obra: Se medirá, en verdadera magnitud, a ejes, la longitud realmente ejecutada según especificaciones de Proyecto.

| Código | Ud | Descripción | Rendimiento | Precio | Importe |
|---|---|---|---|---|---|
| mt26aaa023a | Ud | Anclaje mecánico con tarugo de expansión de acero galvanizado, tuerca y arandela. (material) | 2.000 | 5.04 | 10.08 |
| mt26dbe010j | m | Baranda metálica de tubo hueco de acero laminado en frío de 90 cm de altura, con bastidor sencillo formado por travesaño superior de 100x40x2 mm, que hace de pasamanos, y travesaño inferior de 80x40x2 mm; parantes verticales de 80x40x2 mm dispuestos cada 120 cm y barrotes verticales de 20x20x1 mm, colocados cada 12 cm y soldados entre sí, para hueco poligonal de losa. (material) | 1.000 | 311.84 | 311.84 |
| mq08sol020 | h | Equipo y elementos auxiliares para soldadura eléctrica. (maquinaria) | 0.116 | 10.37 | 1.20 |
| op00tal010 |  | Taladro. | 1.000 | 0.00 | 0.00 |
| op00ato010 |  | Atornillador. | 1.000 | 0.00 | 0.00 |
| op00amo010 |  | Amoladora o radial. | 1.000 | 0.00 | 0.00 |
| mo018 | h | Operario carpintero metálico. (mano de obra) | 0.794 | 31.89 | 25.32 |
| mo059 | h | Oficial carpintero metálico. (mano de obra) | 0.500 | 21.90 | 10.95 |
| % | % | Herramientas | 2 % | 359.39 | 7.19 |
|  |  | Costes directos |  |  | 366.58 |
