# Perforación en concreto para el paso de instalaciones

- Propiedad del archivo: CYPE INGENIEROS, S.A.
- Formato: FIEBDC-3/2002
- Ámbito geográfico: Perú
- Divisa: PEN
- Costes indirectos: 3.00 %
- Gastos generales: 13.00 %
- Beneficio industrial: 6.00 %
- IVA: 18.00 %

## H Remates y ayudas

### HP Cortes y perforaciones

#### HPH En elementos de concreto

**HPH010** Ud Perforación en concreto para el paso de instalaciones.
Perforación por vía seca en losa de concreto con capa de compresión y bovedilla, de 112 mm de diámetro, hasta una profundidad máxima de 35 cm, realizada con perforadora con corona diamantada, para el paso de instalaciones.
Incluye: Replanteo de las zonas a perforar. Perforación con corona diamantada. Fragmentación de los escombros en piezas manejables. Retirada y acopio de escombros. Limpieza de los restos de obra. Carga manual de escombros sobre camión o contenedor.
Criterio de medición de proyecto: Número de unidades previstas, según documentación gráfica de Proyecto.
Criterio de medición de obra: Se medirá el número de unidades realmente ejecutadas según especificaciones de Proyecto.

| Código | Ud | Descripción | Rendimiento | Precio | Importe |
|---|---|---|---|---|---|
| mq05per020 | h | Perforadora con corona diamantada y soporte, por vía seca. (maquinaria) | 0.174 | 84.65 | 14.73 |
| mo113 | h | Peón de construcción. (mano de obra) | 0.217 | 20.92 | 4.54 |
| % | % | Herramientas | 2 % | 19.27 | 0.39 |
|  |  | Costes directos |  |  | 19.66 |
