# Equipo de cabecera

- Propiedad del archivo: CYPE INGENIEROS, S.A.
- Formato: FIEBDC-3/2002
- Ámbito geográfico: Perú
- Divisa: PEN
- Costes indirectos: 3.00 %
- Gastos generales: 13.00 %
- Beneficio industrial: 6.00 %
- IVA: 18.00 %

## I Instalaciones

### IA Audiovisuales

#### IAA Red de cables coaxiales

**IAA040** Ud Equipo de cabecera.
Equipo de cabecera, formado por: 9 amplificadores monocanal UHF, de 50 dB de ganancia; 1 amplificador multicanal UHF, de 50 dB de ganancia; 1 amplificador FM; 1 amplificador DAB, todos ellos con autoseparación en la entrada y automezcla en la salida (alojados en el RITS o RITU). Incluso fuente de alimentación, soporte, puentes de interconexión, cargas resistivas, repartidor, mezcladores y cuantos accesorios sean necesarios para su correcta instalación.
Incluye: Montaje, conexionado y comprobación de su correcto funcionamiento.
Criterio de medición de proyecto: Número de unidades previstas, según documentación gráfica de Proyecto.
Criterio de medición de obra: Se medirá el número de unidades realmente ejecutadas según especificaciones de Proyecto.

| Código | Ud | Descripción | Rendimiento | Precio | Importe |
|---|---|---|---|---|---|
| mt40eaf010cb | Ud | Amplificador monocanal UHF, de 50 dB de ganancia. (material) | 9.000 | 384.33 | 3458.97 |
| mt40eaf010fd | Ud | Amplificador multicanal UHF, para amplificar hasta siete canales adyacentes, de 50 dB de ganancia. (material) | 1.000 | 378.92 | 378.92 |
| mt40eaf010ge | Ud | Amplificador FM, de 36 dB de ganancia. (material) | 1.000 | 295.64 | 295.64 |
| mt40eaf010lf | Ud | Amplificador DAB, de 50 dB de ganancia. (material) | 1.000 | 300.57 | 300.57 |
| mt40eaf045d | Ud | Fuente de alimentación, de 2500 mA de intensidad máxima a 12 Vcc de tensión. (material) | 1.000 | 597.60 | 597.60 |
| mt40eaf102d | Ud | Soporte metálico, con capacidad para 16 módulos y fuente de alimentación. (material) | 1.000 | 216.21 | 216.21 |
| mt40eaf110a | Ud | Puente de interconexión. (material) | 22.000 | 16.02 | 352.44 |
| mt40eaf100a | Ud | Carga resistiva de 75 Ohm, para cierre. (material) | 4.000 | 12.95 | 51.80 |
| mt40irt024a | Ud | Repartidor de 5-2400 MHz de 2 salidas, de 57x49x26 mm, 3,9 dB de pérdidas de inserción a 862 MHz y 5,1 dB de pérdidas de inserción a 2150 MHz, con conectores tipo "F". (material) | 1.000 | 15.28 | 15.28 |
| mt40irf024a | Ud | Mezclador de TV y FI, de 2 entradas, de 1,5 dB de pérdidas de inserción de TV y 2,3 dB de pérdidas de inserción de FI, con conectores tipo "F". (material) | 2.000 | 33.80 | 67.60 |
| mo001 | h | Operario instalador de telecomunicaciones. (mano de obra) | 2.913 | 32.15 | 93.65 |
| mo056 | h | Oficial instalador de telecomunicaciones. (mano de obra) | 2.913 | 21.68 | 63.15 |
| % | % | Herramientas | 2 % | 5891.83 | 117.84 |
|  |  | Costes directos |  |  | 6009.67 |
