# Roseta de fibra óptica

- Propiedad del archivo: CYPE INGENIEROS, S.A.
- Formato: FIEBDC-3/2002
- Ámbito geográfico: Perú
- Divisa: PEN
- Costes indirectos: 3.00 %
- Gastos generales: 13.00 %
- Beneficio industrial: 6.00 %
- IVA: 18.00 %

## I Instalaciones

### IA Audiovisuales

#### IAO Red de cables de fibra óptica

**IAO035** Ud Roseta de fibra óptica.
Roseta de fibra óptica formada por conector tipo SC doble y caja de superficie.
Incluye: Colocación. Conexionado y comprobación de su correcto funcionamiento.
Criterio de medición de proyecto: Número de unidades previstas, según documentación gráfica de Proyecto.
Criterio de medición de obra: Se medirá el número de unidades realmente ejecutadas según especificaciones de Proyecto.

| Código | Ud | Descripción | Rendimiento | Precio | Importe |
|---|---|---|---|---|---|
| mt40fod035a | Ud | Roseta de fibra óptica formada por conector tipo SC doble y caja de superficie. (material) | 1.000 | 127.80 | 127.80 |
| mo001 | h | Operario instalador de telecomunicaciones. (mano de obra) | 0.331 | 32.15 | 10.64 |
| % | % | Herramientas | 2 % | 138.44 | 2.77 |
|  |  | Costes directos |  |  | 141.21 |
