# Derivación para línea frigorífica de líquido, de descarga de gas y de succión de gas

- Propiedad del archivo: CYPE INGENIEROS, S.A.
- Formato: FIEBDC-3/2002
- Ámbito geográfico: Perú
- Divisa: PEN
- Costes indirectos: 3.00 %
- Gastos generales: 13.00 %
- Beneficio industrial: 6.00 %
- IVA: 18.00 %

## I Instalaciones

### IB Sistemas de climatización

#### IBY Sistema VRV (Daikin)

**IBY261** Ud Derivación para línea frigorífica de líquido, de descarga de gas y de succión de gas.
Derivación de línea frigorífica formada por conjunto de tres colectores Refnet, uno para la línea de líquido, otro para la línea de descarga de gas y otro para la línea de succión de gas, de 8 salidas cada uno, para sistema VRV-IV (Volumen de Refrigerante Variable) bomba de calor con recuperación de calor, modelo KHRQ23M29H "DAIKIN", con índice máximo de conexión de unidades interiores de 289.
Incluye: Conexionado.
Criterio de medición de proyecto: Número de unidades previstas, según documentación gráfica de Proyecto.
Criterio de medición de obra: Se medirá el número de unidades realmente ejecutadas según especificaciones de Proyecto.

| Código | Ud | Descripción | Rendimiento | Precio | Importe |
|---|---|---|---|---|---|
| mt42dai604a | Ud | Conjunto de tres colectores Refnet, uno para la línea de líquido, otro para la línea de descarga de gas y otro para la línea de succión de gas, de 8 salidas cada uno, para sistema VRV-IV (Volumen de Refrigerante Variable) bomba de calor con recuperación de calor, modelo KHRQ23M29H "DAIKIN", con índice máximo de conexión de unidades interiores de 289. (material) | 1.000 | 2412.91 | 2412.91 |
| mo005 | h | Operario instalador de climatización. (mano de obra) | 0.066 | 32.15 | 2.12 |
| mo104 | h | Oficial instalador de climatización. (mano de obra) | 0.066 | 21.68 | 1.43 |
| % | % | Herramientas | 2 % | 2416.46 | 48.33 |
|  |  | Costes directos |  |  | 2464.79 |
