# Punto de transferencia para tanque de combustible líquido

- Propiedad del archivo: CYPE INGENIEROS, S.A.
- Formato: FIEBDC-3/2002
- Ámbito geográfico: Perú
- Divisa: PEN
- Costes indirectos: 3.00 %
- Gastos generales: 13.00 %
- Beneficio industrial: 6.00 %
- IVA: 18.00 %

## I Instalaciones

### IC Calefacción, refrigeración, climatización y agua caliente sanitaria

#### ICD Combustible líquido

**ICD105** Ud Punto de transferencia para tanque de combustible líquido.
Punto de transferencia para tanque de combustible líquido, de latón, de 2", colocado mediante unión roscada y alojada en hornacina con marco y puerta de plancha galvanizada (sin incluir la formación de la hornacina, ni la colocación del marco y la puerta). Totalmente montado, conexionado y probado.
Incluye: Replanteo. Montaje, colocación y fijación del acceso de carga. Conexionado.
Criterio de medición de proyecto: Número de unidades previstas, según documentación gráfica de Proyecto.
Criterio de medición de obra: Se medirá el número de unidades realmente ejecutadas según especificaciones de Proyecto.

| Código | Ud | Descripción | Rendimiento | Precio | Importe |
|---|---|---|---|---|---|
| mt38dep003a | Ud | Acceso de carga, de latón, de 2", para roscar. (material) | 1.000 | 148.85 | 148.85 |
| mt43www065 | Ud | Marco y puerta de plancha galvanizada de 400x300 mm, con cerradura de triángulo. (material) | 1.000 | 254.27 | 254.27 |
| mo004 | h | Operario calefactor. (mano de obra) | 0.271 | 32.15 | 8.71 |
| mo103 | h | Oficial calefactor. (mano de obra) | 0.271 | 21.68 | 5.88 |
| % | % | Herramientas | 2 % | 417.71 | 8.35 |
|  |  | Costes directos |  |  | 426.06 |
