# Punto de transferencia para tanque de combustible líquido

- Propiedad del archivo: CYPE INGENIEROS, S.A.
- Formato: FIEBDC-3/2002
- Ámbito geográfico: Perú
- Divisa: PEN
- Costes indirectos: 3.00 %
- Gastos generales: 13.00 %
- Beneficio industrial: 6.00 %
- IVA: 18.00 %

## I Instalaciones

### IC Calefacción, refrigeración, climatización y agua caliente sanitaria

#### ICD Combustible líquido

**ICD105** Ud Punto de transferencia para tanque de combustible líquido.
Punto de transferencia para tanque de combustible líquido, de latón, de 3", colocado mediante unión roscada y alojada en caja de registro de recogida de derrames de polietileno de alta densidad. Totalmente montado, conexionado y probado.
Incluye: Replanteo. Colocación de la caja de registro. Montaje, colocación y fijación del acceso de carga. Conexionado. Colocación de la tapa.
Criterio de medición de proyecto: Número de unidades previstas, según documentación gráfica de Proyecto.
Criterio de medición de obra: Se medirá el número de unidades realmente ejecutadas según especificaciones de Proyecto.

| Código | Ud | Descripción | Rendimiento | Precio | Importe |
|---|---|---|---|---|---|
| mt38dep003c | Ud | Acceso de carga, de latón, de 3", para roscar. (material) | 1.000 | 248.84 | 248.84 |
| mt38dep750a | Ud | Caja de registro de recogida de derrames, de polietileno de alta densidad, de 394 mm de diámetro y 381 mm de altura, con tapa de fierro fundido y válvula de drenaje. (material) | 1.000 | 1128.37 | 1128.37 |
| mo020 | h | Operario de construcción. (mano de obra) | 0.271 | 31.29 | 8.48 |
| mo113 | h | Peón de construcción. (mano de obra) | 0.271 | 20.92 | 5.67 |
| mo004 | h | Operario calefactor. (mano de obra) | 0.271 | 32.15 | 8.71 |
| mo103 | h | Oficial calefactor. (mano de obra) | 0.271 | 21.68 | 5.88 |
| % | % | Herramientas | 2 % | 1405.95 | 28.12 |
|  |  | Costes directos |  |  | 1434.07 |
