# Punto de transferencia para tanque de combustible líquido

- Propiedad del archivo: CYPE INGENIEROS, S.A.
- Formato: FIEBDC-3/2002
- Ámbito geográfico: Perú
- Divisa: PEN
- Costes indirectos: 3.00 %
- Gastos generales: 13.00 %
- Beneficio industrial: 6.00 %
- IVA: 18.00 %

## I Instalaciones

### IC Calefacción, refrigeración, climatización y agua caliente sanitaria

#### ICD Combustible líquido

**ICD105** Ud Punto de transferencia para tanque de combustible líquido.
Punto de transferencia para tanque de combustible líquido, de latón, de 4", colocado mediante unión roscada y alojada en gabinete de plancha galvanizada. Totalmente montado, conexionado y probado.
Incluye: Replanteo. Colocación del gabinete. Montaje, colocación y fijación del acceso de carga. Conexionado.
Criterio de medición de proyecto: Número de unidades previstas, según documentación gráfica de Proyecto.
Criterio de medición de obra: Se medirá el número de unidades realmente ejecutadas según especificaciones de Proyecto.

| Código | Ud | Descripción | Rendimiento | Precio | Importe |
|---|---|---|---|---|---|
| mt38dep003d | Ud | Acceso de carga, de latón, de 4", para roscar. (material) | 1.000 | 707.97 | 707.97 |
| mt43www075 | Ud | Gabinete de plancha galvanizada de 400x300x250 mm, con puerta y cerradura de triángulo. (material) | 1.000 | 272.47 | 272.47 |
| mo004 | h | Operario calefactor. (mano de obra) | 0.271 | 32.15 | 8.71 |
| mo103 | h | Oficial calefactor. (mano de obra) | 0.271 | 21.68 | 5.88 |
| % | % | Herramientas | 2 % | 995.03 | 19.90 |
|  |  | Costes directos |  |  | 1014.93 |
