# Válvula de pie

- Propiedad del archivo: CYPE INGENIEROS, S.A.
- Formato: FIEBDC-3/2002
- Ámbito geográfico: Perú
- Divisa: PEN
- Costes indirectos: 3.00 %
- Gastos generales: 13.00 %
- Beneficio industrial: 6.00 %
- IVA: 18.00 %

## I Instalaciones

### IC Calefacción, refrigeración, climatización y agua caliente sanitaria

#### ICD Combustible líquido

**ICD130** Ud Válvula de pie.
Válvula de pie de doble bola, de latón, para roscar, de 3/8". Totalmente montada, conexionada y probada.
Incluye: Replanteo. Conexión de la válvula de pie.
Criterio de medición de proyecto: Número de unidades previstas, según documentación gráfica de Proyecto.
Criterio de medición de obra: Se medirá el número de unidades realmente ejecutadas según especificaciones de Proyecto.

| Código | Ud | Descripción | Rendimiento | Precio | Importe |
|---|---|---|---|---|---|
| mt38dep007a | Ud | Válvula de pie de doble bola, de latón, para roscar, de 3/8", con bolas de acero inoxidable. (material) | 1.000 | 15.77 | 15.77 |
| mo004 | h | Operario calefactor. (mano de obra) | 0.135 | 32.15 | 4.34 |
| mo103 | h | Oficial calefactor. (mano de obra) | 0.135 | 21.68 | 2.93 |
| % | % | Herramientas | 2 % | 23.04 | 0.46 |
|  |  | Costes directos |  |  | 23.50 |
