# Válvula de diesel

- Propiedad del archivo: CYPE INGENIEROS, S.A.
- Formato: FIEBDC-3/2002
- Ámbito geográfico: Perú
- Divisa: PEN
- Costes indirectos: 3.00 %
- Gastos generales: 13.00 %
- Beneficio industrial: 6.00 %
- IVA: 18.00 %

## I Instalaciones

### IC Calefacción, refrigeración, climatización y agua caliente sanitaria

#### ICD Combustible líquido

**ICD150** Ud Válvula de diesel.
Válvula de esfera de latón niquelado para roscar de 4". Totalmente montada, conexionada y probada.
Incluye: Replanteo. Conexión de la válvula.
Criterio de medición de proyecto: Número de unidades previstas, según documentación gráfica de Proyecto.
Criterio de medición de obra: Se medirá el número de unidades realmente ejecutadas según especificaciones de Proyecto.

| Código | Ud | Descripción | Rendimiento | Precio | Importe |
|---|---|---|---|---|---|
| mt37sve010j | Ud | Válvula de esfera de latón niquelado para roscar de 4". (material) | 1.000 | 655.24 | 655.24 |
| mo004 | h | Operario calefactor. (mano de obra) | 0.338 | 32.35 | 10.93 |
| mo103 | h | Oficial calefactor. (mano de obra) | 0.338 | 21.82 | 7.38 |
| % | % | Herramientas | 2 % | 673.55 | 13.47 |
|  |  | Costes directos |  |  | 687.02 |
