# Tubo buzo

- Propiedad del archivo: CYPE INGENIEROS, S.A.
- Formato: FIEBDC-3/2002
- Ámbito geográfico: Perú
- Divisa: PEN
- Costes indirectos: 3.00 %
- Gastos generales: 13.00 %
- Beneficio industrial: 6.00 %
- IVA: 18.00 %

## I Instalaciones

### IC Calefacción, refrigeración, climatización y agua caliente sanitaria

#### ICD Combustible líquido

**ICD114** Ud Tubo buzo.
Tubo buzo de 2 m de longitud, formado por tubo de PVC, serie B, de 110 mm de diámetro y 3,2 mm de espesor, para detectar cualquier acumulación de combustible o de agua en el fondo del foso. Incluso material auxiliar para montaje y sujeción a la obra, accesorios y piezas especiales. Totalmente montado y probado.
Incluye: Replanteo. Presentación en seco de tubo, accesorios y piezas especiales. Corte del extremo inferior del tubo. Colocación y fijación del tubo buzo.
Criterio de medición de proyecto: Número de unidades previstas, según documentación gráfica de Proyecto.
Criterio de medición de obra: Se medirá el número de unidades realmente ejecutadas según especificaciones de Proyecto.

| Código | Ud | Descripción | Rendimiento | Precio | Importe |
|---|---|---|---|---|---|
| mt36tie400f | Ud | Material auxiliar para montaje y sujeción a la obra de las tuberías de PVC, serie B, de 110 mm de diámetro. (material) | 2.000 | 2.96 | 5.92 |
| mt36tie010fc | m | Tubo de PVC, serie B, de 110 mm de diámetro y 3,2 mm de espesor, con extremo abocardado, con el precio incrementado el 10% en concepto de accesorios y piezas especiales. (material) | 2.000 | 21.71 | 43.42 |
| mt11var009 | l | Líquido limpiador para pegado mediante adhesivo de tubos y accesorios de PVC. (material) | 0.008 | 138.16 | 1.11 |
| mt11var010 | l | Adhesivo para tubos y accesorios de PVC. (material) | 0.004 | 176.08 | 0.70 |
| mo004 | h | Operario calefactor. (mano de obra) | 0.406 | 32.35 | 13.13 |
| mo103 | h | Oficial calefactor. (mano de obra) | 0.406 | 21.82 | 8.86 |
| % | % | Herramientas | 2 % | 73.14 | 1.46 |
|  |  | Costes directos |  |  | 74.60 |
