# Cocina a leña

- Propiedad del archivo: CYPE INGENIEROS, S.A.
- Formato: FIEBDC-3/2002
- Ámbito geográfico: Perú
- Divisa: PEN
- Costes indirectos: 3.00 %
- Gastos generales: 13.00 %
- Beneficio industrial: 6.00 %
- IVA: 18.00 %

## I Instalaciones

### IC Calefacción, refrigeración, climatización y agua caliente sanitaria

#### ICH Chimeneas, hogares, cocinas, cassettes insertables y estufas

**ICH050** Ud Cocina a leña.
Cocina a leña, potencia térmica nominal 5,5 kW, rendimiento 74,5%, volumen de calefacción, calculado con un requisito de 40 W/m³, 135 m³, revestimiento de acero color antracita, ventilación por convección natural, compuesta de ladrillos refractarios de gran espesor, cristal cerámico resistente a los 800°C, cajón de cenizas, aire primario regulable manualmente y placa de fundición para cocinar con anillas extraíbles. Incluso accesorios de conexión al ducto de evacuación de los productos de la combustión, sin incluir este ducto. Totalmente montada y conexionada.
Incluye: Replanteo de la cocina. Presentación de los elementos. Montaje de la cocina y sus accesorios. Conexión al ducto de evacuación.
Criterio de medición de proyecto: Número de unidades previstas, según documentación gráfica de Proyecto.
Criterio de medición de obra: Se medirá el número de unidades realmente ejecutadas según especificaciones de Proyecto.

| Código | Ud | Descripción | Rendimiento | Precio | Importe |
|---|---|---|---|---|---|
| mt38arc054a | Ud | Cocina a leña, potencia térmica nominal 5,5 kW, rendimiento 74,5%, volumen de calefacción, calculado con un requisito de 40 W/m³, 135 m³, revestimiento de acero color antracita, ventilación por convección natural, compuesta de ladrillos refractarios de gran espesor, cristal cerámico resistente a los 800°C, cajón de cenizas, aire primario regulable manualmente y placa de fundición para cocinar con anillas extraíbles. (material) | 1.000 | 3747.39 | 3747.39 |
| mt38arc600c | Ud | Puesta en marcha y formación en el manejo de cocina a leña. (material) | 1.000 | 307.47 | 307.47 |
| mo004 | h | Operario calefactor. (mano de obra) | 1.324 | 32.35 | 42.83 |
| mo103 | h | Oficial calefactor. (mano de obra) | 1.324 | 21.82 | 28.89 |
| % | % | Herramientas | 2 % | 4126.58 | 82.53 |
|  |  | Costes directos |  |  | 4209.11 |
