# Estufa a carbón

- Propiedad del archivo: CYPE INGENIEROS, S.A.
- Formato: FIEBDC-3/2002
- Ámbito geográfico: Perú
- Divisa: PEN
- Costes indirectos: 3.00 %
- Gastos generales: 13.00 %
- Beneficio industrial: 6.00 %
- IVA: 18.00 %

## I Instalaciones

### IC Calefacción, refrigeración, climatización y agua caliente sanitaria

#### ICH Chimeneas, hogares, cocinas, cassettes insertables y estufas

**ICH070** Ud Estufa a carbón.
Estufa a carbón, potencia 7 kW, de fundición color negro, de carga frontal, con cajón recoge cenizas, puerta de fundición con cristal vitrocerámico resistente hasta temperaturas de 800°C y entrada de aire regulable. Incluso accesorios de conexión al ducto de evacuación de los productos de la combustión, sin incluir este ducto. Totalmente montada y conexionada.
Incluye: Replanteo de la estufa. Presentación de los elementos. Montaje de la estufa y sus accesorios. Conexión al ducto de evacuación.
Criterio de medición de proyecto: Número de unidades previstas, según documentación gráfica de Proyecto.
Criterio de medición de obra: Se medirá el número de unidades realmente ejecutadas según especificaciones de Proyecto.

| Código | Ud | Descripción | Rendimiento | Precio | Importe |
|---|---|---|---|---|---|
| mt38chf030a | Ud | Estufa a carbón, potencia 7 kW, de fundición color negro, de carga frontal, con cajón recoge cenizas, puerta de fundición con cristal vitrocerámico resistente hasta temperaturas de 800°C y entrada de aire regulable. (material) | 1.000 | 4868.41 | 4868.41 |
| mt38www010 | Ud | Material auxiliar para instalaciones de calefacción. (material) | 1.000 | 8.61 | 8.61 |
| mo004 | h | Operario calefactor. (mano de obra) | 0.794 | 32.35 | 25.69 |
| mo103 | h | Oficial calefactor. (mano de obra) | 0.794 | 21.82 | 17.33 |
| % | % | Herramientas | 2 % | 4920.04 | 98.40 |
|  |  | Costes directos |  |  | 5018.44 |
