# Extractor eólico

- Propiedad del archivo: CYPE INGENIEROS, S.A.
- Formato: FIEBDC-3/2002
- Ámbito geográfico: Perú
- Divisa: PEN
- Costes indirectos: 3.00 %
- Gastos generales: 13.00 %
- Beneficio industrial: 6.00 %
- IVA: 18.00 %

## I Instalaciones

### IC Calefacción, refrigeración, climatización y agua caliente sanitaria

#### ICR Sistemas de conducción de aire

**ICR008** Ud Extractor eólico.
Extractor eólico, de aluminio (Dureza H-24) resistente a la corrosión, de 250 mm de diámetro nominal de entrada, de 440 mm de diámetro y 420 mm de altura, resistencia al viento de hasta 120 km/h, compuesto por sombrerete giratorio de aluminio, estructura de acero galvanizado, rodamientos de acero inoxidable y muelle amortiguador de acero inoxidable, con sistema de fijación de componentes con remaches de aluminio. Incluso elementos de fijación.
Incluye: Replanteo. Montaje. Colocación y fijación.
Criterio de medición de proyecto: Número de unidades previstas, según documentación gráfica de Proyecto.
Criterio de medición de obra: Se medirá el número de unidades realmente ejecutadas según especificaciones de Proyecto.

| Código | Ud | Descripción | Rendimiento | Precio | Importe |
|---|---|---|---|---|---|
| mt42ecc010a | Ud | Extractor eólico, de aluminio (Dureza H-24) resistente a la corrosión, de 250 mm de diámetro nominal de entrada, de 440 mm de diámetro y 420 mm de altura, resistencia al viento de hasta 120 km/h, compuesto por sombrerete giratorio de aluminio, estructura de acero galvanizado, rodamientos de acero inoxidable y muelle amortiguador de acero inoxidable, con sistema de fijación de componentes con remaches de aluminio, con elementos de fijación. (material) | 1.000 | 1068.75 | 1068.75 |
| mo011 | h | Operario de montaje. (mano de obra) | 0.220 | 32.35 | 7.12 |
| mo080 | h | Oficial de montaje. (mano de obra) | 0.110 | 21.86 | 2.40 |
| % | % | Herramientas | 2 % | 1078.27 | 21.57 |
|  |  | Costes directos |  |  | 1099.84 |
