# Equipo agua-agua, bomba de calor, para producción de agua caliente sanitaria, calefacción y refrigeración pasiva

- Propiedad del archivo: CYPE INGENIEROS, S.A.
- Formato: FIEBDC-3/2002
- Ámbito geográfico: Perú
- Divisa: PEN
- Costes indirectos: 3.00 %
- Gastos generales: 13.00 %
- Beneficio industrial: 6.00 %
- IVA: 18.00 %

## I Instalaciones

### IC Calefacción, refrigeración, climatización y agua caliente sanitaria

#### ICV Unidades centralizadas para calefacción, refrigeración, climatización y agua caliente sanitaria

**ICV156** Ud Equipo agua-agua, bomba de calor, para producción de agua caliente sanitaria, calefacción y refrigeración pasiva.
Equipo agua-agua, bomba de calor, para producción de agua caliente sanitaria, calefacción y refrigeración pasiva, formado por bomba de calor, agua-agua, para gas R-407C, clase de eficiencia energética A++, con temperatura de salida del agua menor de 54°C, clase de eficiencia energética A++, con temperatura de salida del agua mayor de 54°C, potencia calorífica 7,1 kW, COP 5,4, potencia sonora 41 dBA, presión sonora 39 dBA, dimensiones 740x600x650 mm, peso 140 kg, alimentación trifásica (400V/50Hz), con intercambiador de placas externo, soporte de pared con kit de fijación para el intercambiador de placas, medidor de energía, resistencia eléctrica de apoyo configurable a 2 kW, a 4 kW y a 6 kW, bombas de circulación de alta eficiencia en el circuito primario y en el circuito de calefacción, válvula de 3 vías, para producción de agua caliente sanitaria, grupos de seguridad en el circuito primario, en el circuito de calefacción y en el circuito para producción de agua caliente sanitaria, y contacto SG-ready para integración en un sistema de gestión energética inteligente, módulo de refrigeración pasiva e interacumulador de agua caliente sanitaria de acero inoxidable AISI 316, de 500 litros de capacidad, clase de eficiencia energética C. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol016a | Ud | Bomba de calor, agua-agua, para gas R-407C, clase de eficiencia energética A++, con temperatura de salida del agua menor de 54°C, clase de eficiencia energética A++, con temperatura de salida del agua mayor de 54°C, potencia calorífica 7,1 kW, COP 5,4, potencia sonora 41 dBA, presión sonora 39 dBA, dimensiones 740x600x650 mm, peso 140 kg, alimentación trifásica (400V/50Hz), con intercambiador de placas externo, soporte de pared con kit de fijación para el intercambiador de placas, medidor de energía, resistencia eléctrica de apoyo configurable a 2 kW, a 4 kW y a 6 kW, bombas de circulación de alta eficiencia en el circuito primario y en el circuito de calefacción, válvula de 3 vías, para producción de agua caliente sanitaria, grupos de seguridad en el circuito primario, en el circuito de calefacción y en el circuito para producción de agua caliente sanitaria, y contacto SG-ready para integración en un sistema de gestión energética inteligente. (material) | 1.000 | 55198.96 | 55198.96 |
| mt42wol554b | Ud | Módulo para refrigeración pasiva, modelo BKM "WOLF", formado por intercambiador de placas, válvula de 3 vías, soporte de pared, revestimiento de ABS, sensor de humedad, unidad de control BM con soporte de pared y módulo de ampliación MM-2. (material) | 1.000 | 20375.06 | 20375.06 |
| mt42eco100dh | Ud | Interacumulador de agua caliente sanitaria de acero inoxidable AISI 316, de 500 litros de capacidad, clase de eficiencia energética C, de 670 mm de diámetro exterior, 1911 mm de altura total, 8 bar de presión de trabajo, con serpentín espiral corrugado flexible de 4,42 m² de superficie de intercambio, aislamiento térmico de espuma rígida de poliuretano inyectado libre de HCFC y acabado exterior con forro de PVC semirrígido. (material) | 1.000 | 14957.46 | 14957.46 |
| mt37www060f | Ud | Filtro retenedor de residuos de latón, con tamiz de acero inoxidable con perforaciones de 0,5 mm de diámetro, con rosca de 1 1/4", para una presión máxima de trabajo de 16 bar y una temperatura máxima de 110°C. (material) | 1.000 | 68.80 | 68.80 |
| mt37www050e | Ud | Manguito antivibración, de goma, con rosca de 1 1/4", para una presión máxima de trabajo de 10 bar. (material) | 4.000 | 136.98 | 547.92 |
| mt42www050 | Ud | Termómetro bimetálico, diámetro de esfera de 100 mm, con toma vertical, con vaina de 1/2", escala de temperatura de 0 a 120°C. (material) | 1.000 | 277.87 | 277.87 |
| mt37sve010d | Ud | Válvula de esfera de latón niquelado para roscar de 1". (material) | 4.000 | 44.79 | 179.16 |
| mt37sve010e | Ud | Válvula de esfera de latón niquelado para roscar de 1 1/4". (material) | 4.000 | 61.84 | 247.36 |
| mo005 | h | Operario instalador de climatización. (mano de obra) | 9.188 | 32.15 | 295.39 |
| mo104 | h | Oficial instalador de climatización. (mano de obra) | 9.188 | 21.68 | 199.20 |
| % | % | Herramientas | 2 % | 92347.18 | 1846.94 |
|  |  | Costes directos |  |  | 94194.12 |
