# Contacto magnético de gran potencia

- Propiedad del archivo: CYPE INGENIEROS, S.A.
- Formato: FIEBDC-3/2002
- Ámbito geográfico: Perú
- Divisa: PEN
- Costes indirectos: 3.00 %
- Gastos generales: 13.00 %
- Beneficio industrial: 6.00 %
- IVA: 18.00 %

## I Instalaciones

### ID Seguridad

#### IDG Contactos magnéticos

**IDG020** Ud Contacto magnético de gran potencia.
Contacto magnético de gran potencia, apertura máxima de la puerta o ventana para activar el contacto 75 mm, con carcasa de aluminio, protección antiapertura y contacto normalmente cerrado. Instalación en puerta o en ventana. Incluso elementos de fijación.
Incluye: Replanteo del emplazamiento. Fijación a la superficie soporte. Conexionado y comprobación de su correcto funcionamiento.
Criterio de medición de proyecto: Número de unidades previstas, según documentación gráfica de Proyecto.
Criterio de medición de obra: Se medirá el número de unidades realmente ejecutadas según especificaciones de Proyecto.

| Código | Ud | Descripción | Rendimiento | Precio | Importe |
|---|---|---|---|---|---|
| mt41ing160a | Ud | Contacto magnético de gran potencia, apertura máxima de la puerta o ventana para activar el contacto 75 mm, con carcasa de aluminio, protección antiapertura y contacto normalmente cerrado, para instalar en puertas y ventanas. Incluso elementos de fijación. (material) | 1.000 | 333.05 | 333.05 |
| mo006 | h | Operario instalador de de redes y equipos de detección y seguridad. (mano de obra) | 0.266 | 32.35 | 8.61 |
| mo105 | h | Oficial instalador de de redes y equipos de detección y seguridad. (mano de obra) | 0.266 | 21.82 | 5.80 |
| % | % | Herramientas | 2 % | 347.46 | 6.95 |
|  |  | Costes directos |  |  | 354.41 |
