# Válvula mezcladora

- Propiedad del archivo: CYPE INGENIEROS, S.A.
- Formato: FIEBDC-3/2002
- Ámbito geográfico: Perú
- Divisa: PEN
- Costes indirectos: 3.00 %
- Gastos generales: 13.00 %
- Beneficio industrial: 6.00 %
- IVA: 18.00 %

## I Instalaciones

### IF Plomería

#### IFW Elementos

**IFW080** Ud Válvula mezcladora.
Válvula mezcladora para regulación del caudal y la temperatura, de acero inoxidable acabado pulido y plástico, acabado brillante imitación cromo, caudal medio de 30 l/min a 3 bar de presión, presión máxima de trabajo de 6 bar, con maneta de regulación del caudal y mando de regulación de la temperatura, entradas y salida roscadas hembra de 1/2" de diámetro. Instalación empotrada.
Incluye: Replanteo. Colocación. Conexionado y comprobación de su correcto funcionamiento.
Criterio de medición de proyecto: Número de unidades previstas, según documentación gráfica de Proyecto.
Criterio de medición de obra: Se medirá el número de unidades realmente ejecutadas según especificaciones de Proyecto.

| Código | Ud | Descripción | Rendimiento | Precio | Importe |
|---|---|---|---|---|---|
| mt37avp010b | Ud | Válvula mezcladora para regulación del caudal y la temperatura, de acero inoxidable acabado pulido y plástico, acabado brillante imitación cromo, caudal medio de 30 l/min a 3 bar de presión, presión máxima de trabajo de 6 bar, con maneta de regulación del caudal y mando de regulación de la temperatura, entradas y salida roscadas hembra de 1/2" de diámetro, para empotrar. (material) | 1.000 | 1113.39 | 1113.39 |
| mt37www010 | Ud | Material auxiliar para instalaciones sanitarias. (material) | 1.000 | 5.18 | 5.18 |
| mo008 | h | Operario plomero. (mano de obra) | 0.265 | 32.35 | 8.57 |
| mo107 | h | Oficial plomero. (mano de obra) | 0.265 | 21.82 | 5.78 |
| % | % | Herramientas | 2 % | 1132.92 | 22.66 |
|  |  | Costes directos |  |  | 1155.58 |
