# Vaporizador de calentamiento directo, a gas

- Propiedad del archivo: CYPE INGENIEROS, S.A.
- Formato: FIEBDC-3/2002
- Ámbito geográfico: Perú
- Divisa: PEN
- Costes indirectos: 3.00 %
- Gastos generales: 13.00 %
- Beneficio industrial: 6.00 %
- IVA: 18.00 %

## I Instalaciones

### IG Gases combustibles

#### IGD Tanques

**IGD135** Ud Vaporizador de calentamiento directo, a gas.
Vaporizador de calentamiento directo, a gas, de 1280 kg/h de caudal nominal y 2184x991x1829 mm, compuesto por cuerpo de plancha de acero, acabado con pintura epoxi color verde; tanque de presión; válvula de control de entrada de gas en fase líquida, de 2"; válvula de control de nivel de gas en fase líquida con flotador; válvula de control de salida de gas en fase gaseosa, de 2"; termostato; válvula de seguridad; regulador de quemador; quemador y accesorios de conexión.
Criterio de valoración económica: El precio no incluye la obra civil.
Incluye: Colocación y fijación del vaporizador. Montaje, conexionado y comprobación de su correcto funcionamiento.
Criterio de medición de proyecto: Número de unidades previstas, según documentación gráfica de Proyecto.
Criterio de medición de obra: Se medirá el número de unidades realmente ejecutadas según especificaciones de Proyecto.

| Código | Ud | Descripción | Rendimiento | Precio | Importe |
|---|---|---|---|---|---|
| mt43vag020q | Ud | Vaporizador de calentamiento directo, a gas, de 1280 kg/h de caudal nominal y 2184x991x1829 mm, compuesto por cuerpo de plancha de acero, acabado con pintura epoxi color verde; tanque de presión; válvula de control de entrada de gas en fase líquida, de 2"; válvula de control de nivel de gas en fase líquida con flotador; válvula de control de salida de gas en fase gaseosa, de 2"; termostato; válvula de seguridad; regulador de quemador; quemador y accesorios de conexión. (material) | 1.000 | 47784.11 | 47784.11 |
| mt43www010 | Ud | Material auxiliar para instalaciones de gas. (material) | 1.000 | 5.16 | 5.16 |
| mq04cag010a | h | Camión con grúa de hasta 6 t. (maquinaria) | 0.580 | 166.92 | 96.81 |
| mo010 | h | Operario instalador de gas. (mano de obra) | 0.406 | 32.15 | 13.05 |
| mo109 | h | Oficial instalador de gas. (mano de obra) | 0.406 | 21.68 | 8.80 |
| % | % | Herramientas | 2 % | 47907.93 | 958.16 |
|  |  | Costes directos |  |  | 48866.09 |
