# Válvula de gas

- Propiedad del archivo: CYPE INGENIEROS, S.A.
- Formato: FIEBDC-3/2002
- Ámbito geográfico: Perú
- Divisa: PEN
- Costes indirectos: 3.00 %
- Gastos generales: 13.00 %
- Beneficio industrial: 6.00 %
- IVA: 18.00 %

## I Instalaciones

### IG Gases combustibles

#### IGW Elementos

**IGW020** Ud Válvula de gas.
Llave de esfera de acero inoxidable con mando de palanca, con bridas en ambos lados de 6" de diámetro, PN=40 bar.
Incluye: Montaje, conexionado y comprobación de su correcto funcionamiento.
Criterio de medición de proyecto: Número de unidades previstas, según documentación gráfica de Proyecto.
Criterio de medición de obra: Se medirá el número de unidades realmente ejecutadas según especificaciones de Proyecto.

| Código | Ud | Descripción | Rendimiento | Precio | Importe |
|---|---|---|---|---|---|
| mt43acv110k | Ud | Llave de esfera de acero inoxidable con mando de palanca, con bridas en ambos lados de 6" de diámetro, PN=40 bar. (material) | 1.000 | 6852.02 | 6852.02 |
| mo010 | h | Operario instalador de gas. (mano de obra) | 0.927 | 32.35 | 29.99 |
| mo109 | h | Oficial instalador de gas. (mano de obra) | 0.927 | 21.82 | 20.23 |
| % | % | Herramientas | 2 % | 6902.24 | 138.04 |
|  |  | Costes directos |  |  | 7040.28 |
