# Tubería de acero inoxidable AISI 304, con costura longitudinal

- Propiedad del archivo: CYPE INGENIEROS, S.A.
- Formato: FIEBDC-3/2002
- Ámbito geográfico: Perú
- Divisa: PEN
- Costes indirectos: 3.00 %
- Gastos generales: 13.00 %
- Beneficio industrial: 6.00 %
- IVA: 18.00 %

## I Instalaciones

### IH Tuberías para fluidos

#### IHA Tuberías de acero

**IHA210** m Tubería de acero inoxidable AISI 304, con costura longitudinal.
Tubería formada por tubo de acero inoxidable clase 1.4301 (AISI 304), con costura longitudinal, de 10 mm de diámetro exterior y 0,6 mm de espesor, serie 1. Instalación en superficie. Incluso material auxiliar para montaje y sujeción a la obra, accesorios y piezas especiales.
Incluye: Replanteo. Colocación y fijación de tubos, accesorios y piezas especiales.
Criterio de medición de proyecto: Longitud medida según documentación gráfica de Proyecto.
Criterio de medición de obra: Se medirá la longitud realmente ejecutada según especificaciones de Proyecto.

| Código | Ud | Descripción | Rendimiento | Precio | Importe |
|---|---|---|---|---|---|
| mt08tai420a | Ud | Material auxiliar para montaje y sujeción a la obra de las tuberías de acero inoxidable con costura, de 10 mm de diámetro exterior. (material) | 1.000 | 0.17 | 0.17 |
| mt08tai020ag | m | Tubo de acero inoxidable clase 1.4301 (AISI 304), con costura longitudinal, de 10 mm de diámetro exterior y 0,6 mm de espesor, serie 1, con el precio incrementado el 30% en concepto de accesorios y piezas especiales. (material) | 1.000 | 4.46 | 4.46 |
| op00ato010 |  | Atornillador. | 1.000 | 0.00 | 0.00 |
| op00mar010 |  | Martillo. | 1.000 | 0.00 | 0.00 |
| op00tal010 |  | Taladro. | 1.000 | 0.00 | 0.00 |
| mo008 | h | Operario plomero. (mano de obra) | 0.265 | 32.35 | 8.57 |
| mo107 | h | Oficial plomero. (mano de obra) | 0.265 | 21.82 | 5.78 |
| % | % | Herramientas | 2 % | 18.98 | 0.38 |
|  |  | Costes directos |  |  | 19.36 |
