# Tubería de acero negro, con costura longitudinal, para gas

- Propiedad del archivo: CYPE INGENIEROS, S.A.
- Formato: FIEBDC-3/2002
- Ámbito geográfico: Perú
- Divisa: PEN
- Costes indirectos: 3.00 %
- Gastos generales: 13.00 %
- Beneficio industrial: 6.00 %
- IVA: 18.00 %

## I Instalaciones

### IH Tuberías para fluidos

#### IHA Tuberías de acero

**IHA510** m Tubería de acero negro, con costura longitudinal, para gas.
Tubería para gas, formada por tubo de acero negro sin costura Schedule 80, de 1" de diámetro. Instalación en superficie. Incluso material auxiliar para montaje y sujeción a la obra, accesorios y piezas especiales.
Incluye: Replanteo. Colocación y fijación de tubos, accesorios y piezas especiales.
Criterio de medición de proyecto: Longitud medida según documentación gráfica de Proyecto.
Criterio de medición de obra: Se medirá la longitud realmente ejecutada según especificaciones de Proyecto.

| Código | Ud | Descripción | Rendimiento | Precio | Importe |
|---|---|---|---|---|---|
| mt08tan330d | Ud | Material auxiliar para montaje y sujeción a la obra de las tuberías de acero, de 1" DN 25 mm. (material) | 1.000 | 2.01 | 2.01 |
| mt08tan022dg | m | Tubo de acero negro sin costura Schedule 80, de 1" de diámetro, según ASTM A53, con el precio incrementado el 30% en concepto de accesorios y piezas especiales. (material) | 1.000 | 24.79 | 24.79 |
| op00ato010 |  | Atornillador. | 1.000 | 0.00 | 0.00 |
| op00mar010 |  | Martillo. | 1.000 | 0.00 | 0.00 |
| op00tal010 |  | Taladro. | 1.000 | 0.00 | 0.00 |
| mo010 | h | Operario instalador de gas. (mano de obra) | 0.364 | 32.15 | 11.70 |
| mo109 | h | Oficial instalador de gas. (mano de obra) | 0.364 | 21.68 | 7.89 |
| % | % | Herramientas | 2 % | 46.39 | 0.93 |
|  |  | Costes directos |  |  | 47.32 |
