# Registro de enlace inferior

- Propiedad del archivo: CYPE INGENIEROS, S.A.
- Formato: FIEBDC-3/2002
- Ámbito geográfico: Perú
- Divisa: PEN
- Costes indirectos: 3.00 %
- Gastos generales: 13.00 %
- Beneficio industrial: 6.00 %
- IVA: 18.00 %

## I Instalaciones

### IL Infraestructura de telecomunicaciones

#### ILE Canalizaciones de enlace

**ILE021** Ud Registro de enlace inferior.
Registro de enlace inferior para paso y distribución de instalaciones de ICT, formado por gabinete con cuerpo y puerta de poliéster reforzado con fibra de vidrio de 450x450x120 mm. Instalación en superficie. Incluso cierre con llave, accesorios, piezas especiales y fijaciones.
Incluye: Replanteo. Colocación y fijación del gabinete.
Criterio de medición de proyecto: Número de unidades previstas, según documentación gráfica de Proyecto.
Criterio de medición de obra: Se medirá el número de unidades realmente ejecutadas según especificaciones de Proyecto.

| Código | Ud | Descripción | Rendimiento | Precio | Importe |
|---|---|---|---|---|---|
| mt40ire010a | Ud | Registro de enlace inferior para paso y distribución de instalaciones de ICT, formado por gabinete con cuerpo y puerta de poliéster reforzado con fibra de vidrio de 450x450x120 mm, para montar en superficie. Incluso cierre con llave, accesorios, piezas especiales y fijaciones. (material) | 1.000 | 366.72 | 366.72 |
| op00ato010 |  | Atornillador. | 1.000 | 0.00 | 0.00 |
| op00mar010 |  | Martillo. | 1.000 | 0.00 | 0.00 |
| op00tal010 |  | Taladro. | 1.000 | 0.00 | 0.00 |
| mo056 | h | Oficial instalador de telecomunicaciones. (mano de obra) | 0.571 | 21.82 | 12.46 |
| % | % | Herramientas | 2 % | 379.18 | 7.58 |
|  |  | Costes directos |  |  | 386.76 |
