# Canalización de protección de cableado

- Propiedad del archivo: CYPE INGENIEROS, S.A.
- Formato: FIEBDC-3/2002
- Ámbito geográfico: Perú
- Divisa: PEN
- Costes indirectos: 3.00 %
- Gastos generales: 13.00 %
- Beneficio industrial: 6.00 %
- IVA: 18.00 %

## I Instalaciones

### IM Domóticas e inmóticas

#### IMK Componentes del sistema KNX

**IMK900** m Canalización de protección de cableado.
Canalización de protección de cableado, formada por tubo de PVC flexible, corrugado, de 16 mm de diámetro nominal, con IP545. Instalación empotrada.
Criterio de valoración económica: El precio no incluye las ayudas de albañilería para instalaciones.
Incluye: Replanteo y trazado de la línea. Colocación y fijación de tubos.
Criterio de medición de proyecto: Longitud medida según documentación gráfica de Proyecto.
Criterio de medición de obra: Se medirá la longitud realmente ejecutada según especificaciones de Proyecto.

| Código | Ud | Descripción | Rendimiento | Precio | Importe |
|---|---|---|---|---|---|
| mt35aia010a | m | Tubo curvable de PVC, corrugado, de color negro, de 16 mm de diámetro nominal, para canalización empotrada en obra de albañilería (paredes y techos). Resistencia a la compresión 320 N, resistencia al impacto 1 julio, temperatura de trabajo -5°C hasta 60°C, con grado de protección IP545, no propagador de la llama. (material) | 1.000 | 1.89 | 1.89 |
| mo003 | h | Operario electricista. (mano de obra) | 0.026 | 32.35 | 0.84 |
| mo102 | h | Oficial electricista. (mano de obra) | 0.026 | 21.82 | 0.57 |
| % | % | Herramientas | 2 % | 3.30 | 0.07 |
|  |  | Costes directos |  |  | 3.37 |
