# Controlador Z-Wave

- Propiedad del archivo: CYPE INGENIEROS, S.A.
- Formato: FIEBDC-3/2002
- Ámbito geográfico: Perú
- Divisa: PEN
- Costes indirectos: 3.00 %
- Gastos generales: 13.00 %
- Beneficio industrial: 6.00 %
- IVA: 18.00 %

## I Instalaciones

### IM Domóticas e inmóticas

#### IMZ Componentes del sistema Z-Wave

**IMZ010** Ud Controlador Z-Wave.
Controlador Z-Wave Plus, con comunicación con el router vía Wi-Fi, para el control de hasta 40 dispositivos Z-Wave, 20 escenas y 1 cámara IP, de 178x110x31 mm, frecuencia de funcionamiento 868,42 MHz, para alimentación a 230 V y 50/60 Hz de frecuencia con fuente de alimentación de 5 Vcc y 1 A, controlable desde smartphone o tablet, con procesador ARM Cortex A7 a 900 MHz, memoria RAM DDR3 de 512 Mb, memoria eMMC de 4 Gb y 1 puerto USB, compatible con Amazon Alexa, Google Assistant e IFTTT.
Incluye: Colocación. Conexionado y comprobación de su correcto funcionamiento.
Criterio de medición de proyecto: Número de unidades previstas, según documentación gráfica de Proyecto.
Criterio de medición de obra: Se medirá el número de unidades realmente ejecutadas según especificaciones de Proyecto.

| Código | Ud | Descripción | Rendimiento | Precio | Importe |
|---|---|---|---|---|---|
| mt35dzo010a | Ud | Controlador Z-Wave Plus, con comunicación con el router vía Wi-Fi, para el control de hasta 40 dispositivos Z-Wave, 20 escenas y 1 cámara IP, de 178x110x31 mm, frecuencia de funcionamiento 868,42 MHz, para alimentación a 230 V y 50/60 Hz de frecuencia con fuente de alimentación de 5 Vcc y 1 A, controlable desde smartphone o tablet, con procesador ARM Cortex A7 a 900 MHz, memoria RAM DDR3 de 512 Mb, memoria eMMC de 4 Gb y 1 puerto USB, compatible con Amazon Alexa, Google Assistant e IFTTT. (material) | 1.000 | 854.35 | 854.35 |
| mo123 | h | Especialista en la puesta en marcha de instalaciones. (mano de obra) | 0.530 | 61.18 | 32.43 |
| % | % | Herramientas | 2 % | 886.78 | 17.74 |
|  |  | Costes directos |  |  | 904.52 |
