# Filtro

- Propiedad del archivo: CYPE INGENIEROS, S.A.
- Formato: FIEBDC-3/2002
- Ámbito geográfico: Perú
- Divisa: PEN
- Costes indirectos: 3.00 %
- Gastos generales: 13.00 %
- Beneficio industrial: 6.00 %
- IVA: 18.00 %

## I Instalaciones

### IO Contra incendios

#### IOB Sistemas de abastecimiento de agua

**IOB026** Ud Filtro.
Filtro retenedor de residuos de fundición dúctil, con tamiz de acero inoxidable, unión con ranuras, de 12" de diámetro, PN=25 bar.
Incluye: Montaje, conexionado y comprobación de su correcto funcionamiento.
Criterio de medición de proyecto: Número de unidades previstas, según documentación gráfica de Proyecto.
Criterio de medición de obra: Se medirá el número de unidades realmente ejecutadas según especificaciones de Proyecto.

| Código | Ud | Descripción | Rendimiento | Precio | Importe |
|---|---|---|---|---|---|
| mt41svc100r | Ud | Filtro retenedor de residuos de fundición dúctil, con tamiz de acero inoxidable, unión con ranuras, de 12" de diámetro, PN=25 bar. (material) | 1.000 | 9694.26 | 9694.26 |
| mt41www030 | Ud | Material auxiliar para instalaciones contra incendios. (material) | 1.000 | 7.11 | 7.11 |
| mo008 | h | Operario plomero. (mano de obra) | 0.934 | 32.15 | 30.03 |
| mo107 | h | Oficial plomero. (mano de obra) | 0.934 | 21.68 | 20.25 |
| % | % | Herramientas | 2 % | 9751.65 | 195.03 |
|  |  | Costes directos |  |  | 9946.68 |
