# Hidrante bajo nivel de tierra

- Propiedad del archivo: CYPE INGENIEROS, S.A.
- Formato: FIEBDC-3/2002
- Ámbito geográfico: Perú
- Divisa: PEN
- Costes indirectos: 3.00 %
- Gastos generales: 13.00 %
- Beneficio industrial: 6.00 %
- IVA: 18.00 %

## I Instalaciones

### IO Contra incendios

#### IOB Sistemas de abastecimiento de agua

**IOB045** Ud Hidrante bajo nivel de tierra.
Hidrante bajo nivel de tierra, de 3" DN 80 mm de diámetro, con dos salidas de 1 1/2" DN 45 mm, racores, tapones, marco y tapa circular para calzada. Incluso elementos de fijación.
Incluye: Replanteo. Montaje, conexionado y comprobación de su correcto funcionamiento.
Criterio de medición de proyecto: Número de unidades previstas, según documentación gráfica de Proyecto.
Criterio de medición de obra: Se medirá el número de unidades realmente ejecutadas según especificaciones de Proyecto.

| Código | Ud | Descripción | Rendimiento | Precio | Importe |
|---|---|---|---|---|---|
| mt41hid030je | Ud | Hidrante bajo nivel de tierra, de 3" DN 80 mm de diámetro, con dos salidas de 1 1/2" DN 45 mm, racores, tapones, marco y tapa circular para calzada. Incluso elementos de fijación. (material) | 1.000 | 5837.60 | 5837.60 |
| mo008 | h | Operario plomero. (mano de obra) | 1.000 | 32.15 | 32.15 |
| mo107 | h | Oficial plomero. (mano de obra) | 1.000 | 21.68 | 21.68 |
| % | % | Herramientas | 2 % | 5891.43 | 117.83 |
|  |  | Costes directos |  |  | 6009.26 |
