# Central de detección automática de incendios, convencional

- Propiedad del archivo: CYPE INGENIEROS, S.A.
- Formato: FIEBDC-3/2002
- Ámbito geográfico: Perú
- Divisa: PEN
- Costes indirectos: 3.00 %
- Gastos generales: 13.00 %
- Beneficio industrial: 6.00 %
- IVA: 18.00 %

## I Instalaciones

### IO Contra incendios

#### IOD Detección y alarma

**IOD001** Ud Central de detección automática de incendios, convencional.
Central de detección automática de incendios, convencional, microprocesada, de 2 zonas de detección, con caja metálica y tapa de ABS, con módulo de alimentación, rectificador de corriente y cargador de batería, panel de control con indicador de alarma y avería, y conmutador de corte de zonas. Incluso baterías.
Incluye: Replanteo. Fijación al paramento. Colocación de las baterías. Montaje, conexionado y comprobación de su correcto funcionamiento.
Criterio de medición de proyecto: Número de unidades previstas, según documentación gráfica de Proyecto.
Criterio de medición de obra: Se medirá el número de unidades realmente ejecutadas según especificaciones de Proyecto.

| Código | Ud | Descripción | Rendimiento | Precio | Importe |
|---|---|---|---|---|---|
| mt41pig025a | Ud | Central de detección automática de incendios, convencional, microprocesada, de 2 zonas de detección, con caja metálica y tapa de ABS, con módulo de alimentación, rectificador de corriente y cargador de batería, panel de control con indicador de alarma y avería, y conmutador de corte de zonas, para el control de un máximo de 32 detectores y pulsadores de alarma, convencionales,. (material) | 1.000 | 1024.01 | 1024.01 |
| mt41rte030d | Ud | Batería de 12 V y 7 Ah. (material) | 2.000 | 124.27 | 248.54 |
| mo006 | h | Operario instalador de de redes y equipos de detección y seguridad. (mano de obra) | 0.662 | 32.35 | 21.42 |
| mo105 | h | Oficial instalador de de redes y equipos de detección y seguridad. (mano de obra) | 0.662 | 21.82 | 14.44 |
| % | % | Herramientas | 2 % | 1308.41 | 26.17 |
|  |  | Costes directos |  |  | 1334.58 |
