# Central de detección automática de incendios, analógica

- Propiedad del archivo: CYPE INGENIEROS, S.A.
- Formato: FIEBDC-3/2002
- Ámbito geográfico: Perú
- Divisa: PEN
- Costes indirectos: 3.00 %
- Gastos generales: 13.00 %
- Beneficio industrial: 6.00 %
- IVA: 18.00 %

## I Instalaciones

### IO Contra incendios

#### IOD Detección y alarma

**IOD100** Ud Central de detección automática de incendios, analógica.
Central de detección automática de incendios, analógica, multiprocesada, de 1 lazo de detección, de 128 direcciones de capacidad máxima, con caja metálica y tapa de ABS, con módulo de alimentación, rectificador de corriente y cargador de batería, módulo de control con display retroiluminado, leds indicadores de alarma y avería, teclado de membrana de acceso a menú de control y programación, registro histórico de las últimas 1000 incidencias, hasta 1 zonas totalmente programables e interfaz USB para la comunicación de datos, la programación y el mantenimiento remoto, con módulo de supervisión de sirena.
Incluye: Replanteo. Fijación al paramento. Colocación de las baterías. Montaje, conexionado y comprobación de su correcto funcionamiento.
Criterio de medición de proyecto: Número de unidades previstas, según documentación gráfica de Proyecto.
Criterio de medición de obra: Se medirá el número de unidades realmente ejecutadas según especificaciones de Proyecto.

| Código | Ud | Descripción | Rendimiento | Precio | Importe |
|---|---|---|---|---|---|
| mt41pig500a | Ud | Central de detección automática de incendios, analógica, multiprocesada, de 1 lazo de detección, de 128 direcciones de capacidad máxima, con caja metálica y tapa de ABS, con módulo de alimentación, rectificador de corriente y cargador de batería, módulo de control con display retroiluminado, leds indicadores de alarma y avería, teclado de membrana de acceso a menú de control y programación, registro histórico de las últimas 1000 incidencias, hasta 1 zonas totalmente programables e interfaz USB para la comunicación de datos, la programación y el mantenimiento remoto,. (material) | 1.000 | 3971.75 | 3971.75 |
| mt41rte030d | Ud | Batería de 12 V y 7 Ah. (material) | 2.000 | 124.27 | 248.54 |
| mt41pig032 | Ud | Módulo de supervisión de sirena o campana. (material) | 1.000 | 40.17 | 40.17 |
| mo006 | h | Operario instalador de de redes y equipos de detección y seguridad. (mano de obra) | 4.105 | 32.35 | 132.80 |
| mo105 | h | Oficial instalador de de redes y equipos de detección y seguridad. (mano de obra) | 4.105 | 21.82 | 89.57 |
| % | % | Herramientas | 2 % | 4482.83 | 89.66 |
|  |  | Costes directos |  |  | 4572.49 |
