# Protección pasiva contra incendios de elemento estructural de madera, con pintura intumescente

- Propiedad del archivo: CYPE INGENIEROS, S.A.
- Formato: FIEBDC-3/2002
- Ámbito geográfico: Perú
- Divisa: PEN
- Costes indirectos: 3.00 %
- Gastos generales: 13.00 %
- Beneficio industrial: 6.00 %
- IVA: 18.00 %

## I Instalaciones

### IO Contra incendios

#### IOR Protección pasiva contra incendios: estructuras

**IOR150** m² Protección pasiva contra incendios de elemento estructural de madera, con pintura intumescente.
Protección pasiva contra incendios de columna de madera de dimensión mínima mayor de 90 mm, mediante la aplicación de una mano de pintura intumescente para interior, a base de copolímeros acrílicos y vinílicos, color blanco, acabado mate, (rendimiento: 0,95 kg/m²), con una resistencia al fuego de 30 minutos.
Criterio de valoración económica: El precio no incluye la preparación del soporte.
Incluye: Limpieza de la superficie soporte. Aplicación de la mano de acabado.
Criterio de medición de proyecto: Superficie medida según documentación gráfica de Proyecto.
Criterio de medición de obra: Se medirá la superficie realmente ejecutada según especificaciones de Proyecto.

| Código | Ud | Descripción | Rendimiento | Precio | Importe |
|---|---|---|---|---|---|
| mt27pwj020a | kg | Pintura intumescente para interior, a base de copolímeros acrílicos y vinílicos, color blanco, acabado mate, con un contenido de sustancias orgánicas volátiles (VOC) < 140 g/l, para aplicar con brocha, rodillo o pistola. (material) | 0.950 | 87.44 | 83.07 |
| op00tal020 |  | Taladro con batidora. | 1.000 | 0.00 | 0.00 |
| mo038 | h | Operario pintor. (mano de obra) | 0.173 | 31.29 | 5.41 |
| % | % | Herramientas | 2 % | 88.48 | 1.77 |
|  |  | Costes directos |  |  | 90.25 |
